# Grillage de balisage d'une zone de risque

- Propriété du fichier: CYPE Ingenieros S.A.
- Format: FIEBDC-3/2016
- Logiciel: Générateur de prix de la construction. CYPE Ingenieros, S.A.
- Date: 04/04/2024
- Zone géographique: Cameroun
- Devise: XAF
- Coûts indirects: 3 %
- Frais généraux: 13 %
- Bénéfice: 6 %
- TVA: 19.25 %

## S Sécurité et santé

### SS Signalisation de chantier

#### SSM Signalisation des zones de travaux

**SSM040** m Grillage de balisage d'une zone de risque.
Signalisation et délimitation d'une zone de risque avec un grillage de balisage de polyéthylène haute densité (200 g/m²), doublement réorientée, avec traitement ultraviolet, de couleur orange, de 1,20 m de hauteur, fixé avec des brides de nylon a des étais métalliques télescopiques placés tous les 1,50 m. Comprend le montage, la maintenance dans des conditions sûres durant toute la période de temps requise et le démontage. Le grillage étant amortissable en 1 utilisation et les étais en 15 utilisations.
Critère pour le métré: Longueur mesurée selon Plan général de coordination en matière de sécurité et de protection de la santé.
Critère pour le mémoire: La longueur mesurée sera celle réellement montée selon spécifications d'Étude ou d'Étude Basique de Sécurité et Santé.

| Code | U | Désignation | Quantité | Prix | Montant |
|---|---|---|---|---|---|
| mt50spr040b | m | Grillage de balisage en polyéthylène haute densité (200 g/m²), doublement réorienté, avec traitement ultraviolet, couleur orange, de 1,2 m de hauteur. (matériau) | 1 | 594.64 | 594.640 |
| mt50spa081a | U | Étai métallique télescopique, allant jusqu'à 3 m de hauteur. (matériau) | 0.059 | 16392.45 | 967.155 |
| mt50spr046 | U | Bride en nylon, de 4,8x200 mm. (matériau) | 2.67 | 33.1 | 88.377 |
| mo120 | h | Ouvrier Sécurité et Santé. (main-d'œuvre) | 0.263 | 1065.7 | 280.279 |
| % | % | Frais de chantier des unités d'ouvrage | 2 % | 1930.451 | 38.609 |
|  |  | Coûts directs |  |  | 1969.060 |

Déchets:
- pose: mt50spa081a Étai métallique télescopique, allant jusqu'à 3 m de hauteur; facteur de déchet 1
- pose: mt50spr046 Bride en nylon, de 4,8x200 mm; facteur de déchet 0.07

## Ressources

**mt50spa081a** U Étai métallique télescopique, allant jusqu'à 3 m de hauteur
Données techniques: Coût énergétique 97.317 MJ; Émission de CO2 5.049 kg; Code CED 17 04 05; Masse de l'élément 9.9 kg; Volume 0.004714 m3

**mt50spr046** U Bride en nylon, de 4,8x200 mm
Données techniques: Coût énergétique 0.184 MJ; Émission de CO2 0.009 kg; Code CED 17 02 03; Masse de l'élément 0.0019 kg; Volume 0.000003 m3
