# Démontage d'un appareil sanitaire

- Propriété du fichier: CYPE Ingenieros S.A.
- Format: FIEBDC-3/2016
- Logiciel: Générateur de prix de la construction. CYPE Ingenieros, S.A.
- Date: 04/04/2024
- Zone géographique: Cameroun
- Devise: XAF
- Coûts indirects: 3 %
- Frais généraux: 13 %
- Bénéfice: 6 %
- TVA: 19.25 %

## T Équipements techniques

### TB Équipements sanitaires

#### TBD Dépose

**TBD010** U Démontage d'un appareil sanitaire.
Démontage de baignoire acrylique, avec des moyens manuels, sans affecter la stabilité des éléments constructifs auxquels il peut être fixée, et chargement manuel dans le camion ou la benne.
Critère d'évaluation économique: Le prix comprend le démontage de la robinetterie et des accessoires et l'obturation des conduites connectées à l'élément.
Inclut: Démontage de l'élément. Obturation des conduites connectées à l'élément. Retrait et stockage du matériau démonté. Nettoyage des restes d'ouvrage. Chargement manuel du matériau démonté et des restes d'ouvrage dans le camion ou la benne.
Critère pour le métré: Nombre d'unités prévues, selon documentation graphique du Projet.
Critère pour le mémoire: On mesurera le nombre d'unités réellement démontées selon les spécifications du Projet.

| Code | U | Désignation | Quantité | Prix | Montant |
|---|---|---|---|---|---|
| mo008 | h | Compagnon professionnel III/CP2 plombier. (main-d'œuvre) | 0.678 | 1775.06 | 1203.491 |
| mo113 | h | Ouvrier d'exécution I/OE1 construction. (main-d'œuvre) | 2.033 | 1065.7 | 2166.568 |
| % | % | Frais de chantier des unités d'ouvrage | 2 % | 3370.059 | 67.401 |
|  |  | Coûts directs |  |  | 3437.460 |

Déchets:
- démolition: ruo170203 Plastique. (composant de déchet); quantité 15 kg; Code CED 17 02 03; Masse de l'élément 1 kg; Volume 0.001667 m3
- démolition: ruo170407 Métaux mélangés. (composant de déchet); quantité 0.8 kg; Code CED 17 04 07; Masse de l'élément 1 kg; Volume 0.000667 m3
