# Fontaine à eau refroidie

- Propriété du fichier: CYPE Ingenieros S.A.
- Format: FIEBDC-3/2016
- Logiciel: Générateur de prix de la construction. CYPE Ingenieros, S.A.
- Date: 19/09/2024
- Zone géographique: Cameroun
- Devise: XAF
- Coûts indirects: 3 %
- Frais généraux: 13 %
- Bénéfice: 6 %
- TVA: 19.25 %

## T Équipements techniques

### TB Équipements sanitaires

#### TBF Fontaines

**TBF020** U Fontaine à eau refroidie.
Fontaine à eau froide, de sol, de 980x310x305 mm, débit d'eau 50 litres/h, température de sortie de l'eau 10°C, réglable par thermostat intérieur, avec carcasse en acier inoxydable AISI 304, robinet rempli-verres et robinet fournisseur avec réglage de la hauteur de jet, réservoir de capacité 2 litres, diamètre d'entrée d'eau 3/8", évacuation de 22 mm de diamètre, alimentation monophasée à 230 V, puissance totale 190 kW, réfrigérant R-134a, condensateur avec ventilation forcée, avec vanne d'isolement. Comprend la connexion au réseau d'eau froide et au réseau d'évacuation existants et la connexion électrique. Totalement installée, connectée, testée et en fonctionnement.
Inclut: Implantation de l'emplacement de l'appareil. Mise en place de l'appareil. Connexion au réseau d'eau froide et au réseau d'évacuation. Connexion électrique.
Critère pour le métré: Nombre d'unités prévues, selon documentation graphique du Projet.
Critère pour le mémoire: On mesurera le nombre d'unités réellement mises en place selon les spécifications du Projet.

| Code | U | Désignation | Quantité | Prix | Montant |
|---|---|---|---|---|---|
| mt30fue020a | U | Fontaine à eau froide, de sol, de 980x310x305 mm, débit d'eau 50 litres/h, température de sortie de l'eau 10°C, réglable par thermostat intérieur, avec carcasse en acier inoxydable AISI 304, robinet rempli-verres et robinet fournisseur avec réglage de la hauteur de jet, réservoir de capacité 2 litres, diamètre d'entrée d'eau 3/8", évacuation de 22 mm de diamètre, alimentation monophasée à 230 V, puissance totale 190 kW, réfrigérant R-134a, condensateur avec ventilation forcée. (matériau) | 1 | 1419550.31 | 1419550.310 |
| mt37sve010a | U | Vanne à sphère en laiton nickelé à visser de 3/8". (matériau) | 1 | 3551.32 | 3551.320 |
| mt35aia010b | m | Tube souple en PVC, annelé, de couleur noire, de 20 mm de diamètre nominal, pour canalisation encastrée dans des parois maçonnées (horizontales et verticales). Résistance à la compression 320 N, résistance à l'impact 1 joule, température de travail -5°C jusqu'à 60°C, avec degré de protection IP545 selon NF EN 60529, non propagateur de la flamme. Selon NF EN 61386-1 et NF EN 61386-22. (matériau) | 1.5 | 355.13 | 532.695 |
| mt35cun020a | m | Câble unipolaire H07Z1-K (AS), sa tension assignée étant de 450/750 V, réaction au feu classe Cca-s1a,d1,a1 selon FR EN 50575, avec conducteur multifilaire de cuivre classe 5 (-K) de 1,5 mm² de section, avec isolation de composé thermoplastique à base de polyoléfine sans halogènes à faible émission de fumées et de gaz corrosifs (Z1). (matériau) | 4.5 | 349.09 | 1570.905 |
| mo107 | h | Ouvrier professionnel II/OP plombier. (main-d'œuvre) | 0.258 | 1105.43 | 285.201 |
| mo102 | h | Ouvrier professionnel II/OP électricien. (main-d'œuvre) | 0.129 | 1105.43 | 142.600 |
| % | % | Frais de chantier des unités d'ouvrage | 2 % | 1425633.031 | 28512.661 |
|  |  | Coûts directs |  |  | 1454145.692 |

Déchets:
- pose: mt35aia010b; facteur de déchet 0.0275
- pose: mt35cun020a; facteur de déchet 0.0165

## Ressources

**mt30fue020a** U Fontaine à eau froide
Données techniques: Coût énergétique 572.247 MJ; Émission de CO2 85.270 kg
Déchets:
- emballage: re150101 Emballages en papier et en carton. (composant de déchet); quantité 1.494 kg; Code CED 15 01 01; Masse de l'élément 1 kg; Volume 0.001333 m3

**mt37sve010a** U Vanne à sphère en laiton nickelé à visser de 3/8"
Données techniques: Coût énergétique 298.729 MJ; Émission de CO2 20.121 kg
Déchets:
- emballage: re150101 Emballages en papier et en carton; quantité 0.072 kg

**mt35aia010b** m Tube souple en PVC
Données techniques: Coût énergétique 15.501 MJ; Émission de CO2 0.770 kg; Code CED 17 02 03; Masse de l'élément 0.16 kg; Volume 0.000267 m3

**mt35cun020a** m Câble unipolaire H07Z1-K (AS)
Données techniques: Coût énergétique 2.663 MJ; Émission de CO2 0.201 kg; Code CED 17 04 11; Masse de l'élément 0.02 kg; Volume 0.000013 m3
Déchets:
- emballage: re150101 Emballages en papier et en carton; quantité 0.065 kg
