# Vidoir suspendu en porcelaine sanitaire

- Propriété du fichier: CYPE Ingenieros S.A.
- Format: FIEBDC-3/2016
- Logiciel: Générateur de prix de la construction. CYPE Ingenieros, S.A.
- Date: 04/04/2024
- Zone géographique: Cameroun
- Devise: XAF
- Coûts indirects: 3 %
- Frais généraux: 13 %
- Bénéfice: 6 %
- TVA: 19.25 %

## T Équipements techniques

### TB Équipements sanitaires

#### TBV Déversoirs

**TBV030** U Vidoir suspendu en porcelaine sanitaire.
Vidoir suspendu, en porcelaine sanitaire finition vitrifiée, couleur blanche finition brillante, de 455x380x355 mm, avec grille en acier finition chromé brillante, avec jeu de pattes en acier inoxydable. Comprend le silicone pour le scellement des joints.
Critère d'évaluation économique: Le prix ne comprend pas la robinetterie.
Inclut: Implantation. Mise en place et fixation de l'appareil. Montage de la bonde. Connexion au réseau d'évacuation. Contrôle de son bon fonctionnement. Scellement des joints.
Critère pour le métré: Nombre d'unités prévues, selon documentation graphique du Projet.
Critère pour le mémoire: On mesurera le nombre d'unités réellement mises en place selon les spécifications du Projet.

| Code | U | Désignation | Quantité | Prix | Montant |
|---|---|---|---|---|---|
| mt30vai020a | U | Vidoir suspendu, en porcelaine sanitaire finition vitrifiée, couleur blanche finition brillante, de 455x380x355 mm, avec grille en acier finition chromé brillante. (matériau) | 1 | 206472.31 | 206472.310 |
| mt30vai021a | U | Jeu de pattes en acier inoxydable, avec éléments de fixation. (matériau) | 1 | 77633.59 | 77633.590 |
| mt30www005 | U | Cartouche de 300 ml de silicone acide monocomposant, fongicide, pour le scellement des joints en milieux humides. (matériau) | 0.012 | 6385.74 | 76.629 |
| mo008 | h | Compagnon professionnel III/CP2 plombier. (main-d'œuvre) | 1.546 | 1775.06 | 2744.243 |
| % | % | Frais de chantier des unités d'ouvrage | 2 % | 286926.772 | 5738.535 |
|  |  | Coûts directs |  |  | 292665.307 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
