# WC suspendu, en porcelaine sanitaire

- Propriété du fichier: CYPE Ingenieros S.A.
- Format: FIEBDC-3/2016
- Logiciel: Générateur de prix de la construction. CYPE Ingenieros, S.A.
- Date: 04/04/2024
- Zone géographique: Cameroun
- Devise: XAF
- Coûts indirects: 3 %
- Frais généraux: 13 %
- Bénéfice: 6 %
- TVA: 19.25 %

## T Équipements techniques

### TB Équipements sanitaires

#### TBW WC et urinoirs

**TBW070** U WC suspendu, en porcelaine sanitaire.
WC en porcelaine sanitaire, suspendu, avec sortie pour connexion horizontale, gamme moyenne, blanche, de 480x400 mm, avec lunette et abattant laqués. Comprend les éléments de fixation et le silicone pour le scellement des joints.
Inclut: Implantation. Mise en place et fixation de l'appareil. Montage de la bonde. Connexion au réseau d'évacuation. Connexion au réseau d'eau froide. Contrôle de son bon fonctionnement. Scellement des joints.
Critère pour le métré: Nombre d'unités prévues, selon documentation graphique du Projet.
Critère pour le mémoire: On mesurera le nombre d'unités réellement mises en place selon les spécifications du Projet.

| Code | U | Désignation | Quantité | Prix | Montant |
|---|---|---|---|---|---|
| mt30ips020lg | U | WC en porcelaine sanitaire, suspendu, avec sortie pour connexion horizontale, gamme moyenne, blanche, de 480x400 mm, avec lunette et abattant laqués, selon NF EN 997. (matériau) | 1 | 315886.11 | 315886.110 |
| mt30www005 | U | Cartouche de 300 ml de silicone acide monocomposant, fongicide, pour le scellement des joints en milieux humides. (matériau) | 0.012 | 6385.74 | 76.629 |
| mo008 | h | Compagnon professionnel III/CP2 plombier. (main-d'œuvre) | 1.933 | 1775.06 | 3431.191 |
| % | % | Frais de chantier des unités d'ouvrage | 2 % | 319393.930 | 6387.879 |
|  |  | Coûts directs |  |  | 325781.809 |

Déchets:
- pose: mt30www005 Cartouche de 300 ml de silicone acide monocomposant, fongicide, pour le scellement des joints en milieux humides; facteur de déchet 0.06

## Ressources

**mt30ips020lg** U WC en porcelaine sanitaire
Données techniques: Coût énergétique 84.494 MJ; Émission de CO2 75.091 kg
Déchets:
- emballage: re150101 Emballages en papier et en carton. (composant de déchet); quantité 1.494 kg; Code CED 15 01 01; Masse de l'élément 1 kg; Volume 0.001333 m3

**mt30www005** U Cartouche de 300 ml de silicone acide monocomposant, fongicide, pour le scellement des joints en milieux humides
Données techniques: Coût énergétique 87.088 MJ; Émission de CO2 3.667 kg; Code CED 17 09 04; Masse de l'élément 0.45 kg; Volume 0.0003 m3
Déchets:
- emballage: re170203 Plastique. (composant de déchet); quantité 0.1 kg; Code CED 17 02 03; Masse de l'élément 1 kg; Volume 0.001667 m3
