# Ballon échangeur avec groupe hydraulique et centrale de contrôle, pour production d'E.C.S

- Propriété du fichier: CYPE Ingenieros S.A.
- Format: FIEBDC-3/2016
- Logiciel: Générateur de prix de la construction. CYPE Ingenieros, S.A.
- Date: 19/09/2024
- Zone géographique: Cameroun
- Devise: XAF
- Coûts indirects: 3 %
- Frais généraux: 13 %
- Bénéfice: 6 %
- TVA: 19.25 %

## T Équipements techniques

### TC ECS et chauffage

#### TCE Systèmes de conduction d'eau

**TCE180** U Ballon échangeur avec groupe hydraulique et centrale de contrôle, pour production d'E.C.S..
Ballon accumulateur intégral pour logement individuel, constitué de: réservoir en acier vitrifié de 200 l, 1205 mm de hauteur et 620 mm de diamètre, finition extérieure avec housse en polypropylène matelassée démontable, isolation en mousse flexible de polyuréthane injecté dans moule, serpentin, protection contre la corrosion via une anode de magnésium avec mesureur de charge, groupe hydraulique avec pompe, thermomètre, vannes d'équilibrage, de sécurité, antiretour, de remplissage et de vidange, centrale électronique de type différentiel avec entrées pour 3 sondes de température Pt1000, sortie pour un relais électromécanique et écran de monitoring, pour fonctionnement manuel ou automatique, arrêt programmable, refroidissement des capteurs solaires, limitation des températures maximales dans l'accumulateur et dans le capteur solaire, compteur calorifique, dispositif antigel, horloge horaire et avis d'erreurs. Comprend les vannes d'isolement, les éléments de montage et les accessoires nécessaires à son bon fonctionnement.
Inclut: Implantation. Mise en place. Connexion. Contrôle de son bon fonctionnement.
Critère pour le métré: Nombre d'unités prévues, selon documentation graphique du Projet.
Critère pour le mémoire: On mesurera le nombre d'unités réellement exécutées selon les spécifications du Projet.

| Code | U | Désignation | Quantité | Prix | Montant |
|---|---|---|---|---|---|
| mt38csg045c | U | Ballon accumulateur intégral pour logement individuel, constitué de: réservoir en acier vitrifié de 200 l, 1205 mm de hauteur et 620 mm de diamètre, finition extérieure avec housse en polypropylène matelassée démontable, isolation en mousse flexible de polyuréthane injecté dans moule, serpentin, protection contre la corrosion via une anode de magnésium avec mesureur de charge, groupe hydraulique avec pompe, thermomètre, vannes d'équilibrage, de sécurité, antiretour, de remplissage et de vidange, centrale électronique de type différentiel avec entrées pour 3 sondes de température Pt1000, sortie pour un relais électromécanique et écran de monitoring, pour fonctionnement manuel ou automatique, arrêt programmable, refroidissement des capteurs solaires, limitation des températures maximales dans l'accumulateur et dans le capteur solaire, compteur calorifique, dispositif antigel, horloge horaire et avis d'erreurs. (matériau) | 1 | 1481492 | 1481492.000 |
| mt37sve010c | U | Vanne à sphère en laiton nickelé à visser de 3/4". (matériau) | 4 | 6218.95 | 24875.800 |
| mt38www011 | U | Produits complémentaires pour installations d'E.C.S. (matériau) | 1 | 1234.58 | 1234.580 |
| mo004 | h | Compagnon professionnel III/CP2 chauffagiste. (main-d'œuvre) | 1.353 | 1775.06 | 2401.656 |
| mo103 | h | Ouvrier professionnel II/OP chauffagiste. (main-d'œuvre) | 1.353 | 1105.43 | 1495.647 |
| % | % | Frais de chantier des unités d'ouvrage | 2 % | 1511499.683 | 30229.994 |
|  |  | Coûts directs |  |  | 1541729.677 |

## Ressources

**mt38csg045c** U Ballon accumulateur intégral pour logement individuel
Données techniques: Coût énergétique 84.711 MJ; Émission de CO2 0.767 kg
Déchets:
- emballage: re150101 Emballages en papier et en carton. (composant de déchet); quantité 2.244 kg; Code CED 15 01 01; Masse de l'élément 1 kg; Volume 0.001333 m3
- emballage: re170201 Bois. (composant de déchet); quantité 0.614 kg; Code CED 17 02 01; Masse de l'élément 1 kg; Volume 0.000909 m3

**mt37sve010c** U Vanne à sphère en laiton nickelé à visser de 3/4"
Données techniques: Coût énergétique 720.409 MJ; Émission de CO2 48.441 kg
Déchets:
- emballage: re150101 Emballages en papier et en carton; quantité 0.072 kg
