# Vanne pour radiateur

- Propriété du fichier: CYPE Ingenieros S.A.
- Format: FIEBDC-3/2016
- Logiciel: Générateur de prix de la construction. CYPE Ingenieros, S.A.
- Date: 04/04/2024
- Zone géographique: Cameroun
- Devise: XAF
- Coûts indirects: 3 %
- Frais généraux: 13 %
- Bénéfice: 6 %
- TVA: 19.25 %

## T Équipements techniques

### TC ECS et chauffage

#### TCE Systèmes de conduction d'eau

**TCE250** U Vanne pour radiateur.
Clé monotube/bitube thermostatisable combinée avec un détenteur pour radiateur, avec sonde de pénétration en acier zingué de 45 cm de longueur, connexion filetée de 24x19 mm compatible avec des adaptateurs pour tubes multicouche et connexion de 1/2" de diamètre avec le radiateur, avec corps en laiton, tige en acier inoxydable, garnitures en EPDM et commande manuelle en ABS, avec adaptateur pour assemblage à compression d'un tube de 14 mm de diamètre et 2 mm d'épaisseur avec filet 24x19 mm, tête thermostatique, avec limiteur d'échelle, pour la régulation de l'ouverture d'un robinet pour radiateur. Comprend les éléments de montage et les accessoires nécessaires à son bon fonctionnement.
Inclut: Implantation. Mise en place. Connexion. Contrôle de son bon fonctionnement.
Critère pour le métré: Nombre d'unités prévues, selon documentation graphique du Projet.
Critère pour le mémoire: On mesurera le nombre d'unités réellement exécutées selon les spécifications du Projet.

| Code | U | Désignation | Quantité | Prix | Montant |
|---|---|---|---|---|---|
| mt38alb526a | U | Clé monotube/bitube thermostatisable combinée avec un détenteur pour radiateur, avec sonde de pénétration en acier zingué de 45 cm de longueur, connexion filetée de 24x19 mm compatible avec des adaptateurs pour tubes multicouche et connexion de 1/2" de diamètre avec le radiateur, avec corps en laiton, tige en acier inoxydable, garnitures en EPDM et commande manuelle en ABS. (matériau) | 1 | 25839.14 | 25839.140 |
| mt38alb500a | U | Adaptateur pour assemblage à compression d'un tube de 14 mm de diamètre et 2 mm d'épaisseur avec filet 24x19 mm. (matériau) | 1 | 3233.42 | 3233.420 |
| mt38alb511a | U | Tête thermostatique, avec limiteur d'échelle, pour la régulation de l'ouverture d'un robinet pour radiateur. (matériau) | 1 | 16439.39 | 16439.390 |
| mt38www012 | U | Produits complémentaires pour installation de chauffage et d'E.C.S. (matériau) | 0.1 | 1788.01 | 178.801 |
| mo004 | h | Compagnon professionnel III/CP2 chauffagiste. (main-d'œuvre) | 0.123 | 1775.06 | 218.332 |
| mo103 | h | Ouvrier professionnel II/OP chauffagiste. (main-d'œuvre) | 0.123 | 1105.43 | 135.968 |
| % | % | Frais de chantier des unités d'ouvrage | 2 % | 46045.051 | 920.901 |
|  |  | Coûts directs |  |  | 46965.952 |

## Ressources

**mt38alb526a** U Clé monotube/bitube thermostatisable combinée avec un détenteur pour radiateur
Données techniques: Coût énergétique 70.825 MJ; Émission de CO2 4.935 kg
Déchets:
- emballage: re150101 Emballages en papier et en carton. (composant de déchet); quantité 0.072 kg; Code CED 15 01 01; Masse de l'élément 1 kg; Volume 0.001333 m3

**mt38alb500a** U Adaptateur pour assemblage à compression d'un tube de 14 mm de diamètre et 2 mm d'épaisseur avec filet 24x19 mm
Données techniques: Coût énergétique 0.039 MJ; Émission de CO2 0.061 kg
Déchets:
- emballage: re150101 Emballages en papier et en carton; quantité 0.072 kg

**mt38alb511a** U Tête thermostatique, avec limiteur d'échelle, pour la régulation de l'ouverture d'un robinet pour radiateur
Données techniques: Coût énergétique 0.039 MJ; Émission de CO2 0.061 kg
Déchets:
- emballage: re150101 Emballages en papier et en carton; quantité 0.072 kg
