# Vanne de régulation de pression différentielle

- Propriété du fichier: CYPE Ingenieros S.A.
- Format: FIEBDC-3/2016
- Logiciel: Générateur de prix de la construction. CYPE Ingenieros, S.A.
- Date: 04/04/2024
- Zone géographique: Cameroun
- Devise: XAF
- Coûts indirects: 3 %
- Frais généraux: 13 %
- Bénéfice: 6 %
- TVA: 19.25 %

## T Équipements techniques

### TC ECS et chauffage

#### TCE Systèmes de conduction d'eau

**TCE270** U Vanne de régulation de pression différentielle.
Vanne de régulation de pression différentielle, avec corps en laiton, pression de calibrage entre 100 et 600 mbar, connexions mâle-femelle de 3/4" de diamètre. Comprend les éléments de montage et les accessoires nécessaires à son bon fonctionnement.
Inclut: Implantation. Connexion. Contrôle de son bon fonctionnement.
Critère pour le métré: Nombre d'unités prévues, selon documentation graphique du Projet.
Critère pour le mémoire: On mesurera le nombre d'unités réellement exécutées selon les spécifications du Projet.

| Code | U | Désignation | Quantité | Prix | Montant |
|---|---|---|---|---|---|
| mt38alb770a | U | Vanne de régulation de pression différentielle, avec corps en laiton, pression de calibrage entre 100 et 600 mbar, connexions mâle-femelle de 3/4" de diamètre. (matériau) | 1 | 60119.2 | 60119.200 |
| mt38www012 | U | Produits complémentaires pour installation de chauffage et d'E.C.S. (matériau) | 0.1 | 1788.01 | 178.801 |
| mo004 | h | Compagnon professionnel III/CP2 chauffagiste. (main-d'œuvre) | 0.123 | 1775.06 | 218.332 |
| mo103 | h | Ouvrier professionnel II/OP chauffagiste. (main-d'œuvre) | 0.123 | 1105.43 | 135.968 |
| % | % | Frais de chantier des unités d'ouvrage | 2 % | 60652.301 | 1213.046 |
|  |  | Coûts directs |  |  | 61865.347 |

## Ressources

**mt38alb770a** U Vanne de régulation de pression différentielle
Données techniques: Coût énergétique 511.326 MJ; Émission de CO2 34.399 kg
Déchets:
- emballage: re150101 Emballages en papier et en carton. (composant de déchet); quantité 0.072 kg; Code CED 15 01 01; Masse de l'élément 1 kg; Volume 0.001333 m3
