# Chaudière à gaz, domestique, conventionnelle, murale, pour chauffage et E.C.S

- Propriété du fichier: CYPE Ingenieros S.A.
- Format: FIEBDC-3/2016
- Logiciel: Générateur de prix de la construction. CYPE Ingenieros, S.A.
- Date: 09/11/2024
- Zone géographique: Cameroun
- Devise: XAF
- Coûts indirects: 3 %
- Frais généraux: 13 %
- Bénéfice: 6 %
- TVA: 19.25 %

## T Équipements techniques

### TC ECS et chauffage

#### TCG Gaz

**TCG050** U Chaudière à gaz, domestique, conventionnelle, murale, pour chauffage et E.C.S.
Chaudière mural à gaz N, pour chauffage et E.C.S. instantanée, chambre de combustion étanche, puissance nominale 24 kW, puissance de chauffage 24 kW, puissance d'E.C.S. 24 kW, efficacité énergétique classe C en chauffage, efficacité énergétique classe B en E.C.S., profil de consommation XL, débit spécifique d'E.C.S. selon NF EN 625 de 11,8 l/min, dimensions 700x400x298 mm, poids 27,5 kg, allumeur électronique et sécurité par ionisation, sans flamme témoin. Totalement montée, connectée et testée.
Inclut: Implantation. Présentation des éléments. Montage de la chaudière et de ses accessoires. Connecté aux réseaux de conduction d'eau, de gaz, d'assainissement et électrique, et au conduit d'évacuation des produits de la combustion. Mise en marche.
Critère pour le métré: Nombre d'unités prévues, selon documentation graphique du Projet.
Critère pour le mémoire: On mesurera le nombre d'unités réellement exécutées selon les spécifications du Projet.

| Code | U | Désignation | Quantité | Prix | Montant |
|---|---|---|---|---|---|
| mt38cmj010a | U | Chaudière mural à gaz N, pour chauffage et E.C.S. instantanée, chambre de combustion étanche, puissance nominale 24 kW, puissance de chauffage 24 kW, puissance d'E.C.S. 24 kW, efficacité énergétique classe C en chauffage, efficacité énergétique classe B en E.C.S., profil de consommation XL, débit spécifique d'E.C.S. selon NF EN 625 de 11,8 l/min, dimensions 700x400x298 mm, poids 27,5 kg, allumeur électronique et sécurité par ionisation, sans flamme témoin. (matériau) | 1 | 990115.01 | 990115.010 |
| mt38www012 | U | Produits complémentaires pour installation de chauffage et d'E.C.S. (matériau) | 1 | 1784.76 | 1784.760 |
| mo004 | h | Compagnon professionnel III/CP2 chauffagiste. (main-d'œuvre) | 3.718 | 1819.81 | 6766.054 |
| mo103 | h | Ouvrier professionnel II/OP chauffagiste. (main-d'œuvre) | 3.718 | 1133.3 | 4213.609 |
| % | % | Frais de chantier des unités d'ouvrage | 2 % | 1002879.433 | 20057.589 |
|  |  | Coûts directs |  |  | 1022937.022 |

## Ressources

**mt38cmj010a** U Chaudière mural à gaz N
Données techniques: Coût énergétique 873.742 MJ; Émission de CO2 68.004 kg
Déchets:
- emballage: re150101 Emballages en papier et en carton. (composant de déchet); quantité 2.177 kg; Code CED 15 01 01; Masse de l'élément 1 kg; Volume 0.001333 m3
- emballage: re170201 Bois. (composant de déchet); quantité 0.606 kg; Code CED 17 02 01; Masse de l'élément 1 kg; Volume 0.000909 m3
