# Régulation d'un circuit de chauffage par plancher chauffant

- Propriété du fichier: CYPE Ingenieros S.A.
- Format: FIEBDC-3/2016
- Logiciel: Générateur de prix de la construction. CYPE Ingenieros, S.A.
- Date: 19/09/2024
- Zone géographique: Cameroun
- Devise: XAF
- Coûts indirects: 3 %
- Frais généraux: 13 %
- Bénéfice: 6 %
- TVA: 19.25 %

## T Équipements techniques

### TC ECS et chauffage

#### TCM Émetteurs à eau

**TCM190** U Régulation d'un circuit de chauffage par plancher chauffant.
Vanne de régulation de la température ambiante avec limiteur de la température de retour réglable entre 20°C et 40°C pour un circuit de chauffage, avec roue de thermostat pour régulation de la température entre 7°C et 28°C, purgeur d'air, connexions eurocône de 3/4", installée dans une boîte de 145x190x57 mm, encastrable dans la paroi, avec couvercle laqué en blanc de 155x210 mm, et 2 pinces à cintrer en plastique, avec kit de 2 raccords en cuivre nickelé avec sortie filetée eurocône femelle, 16 mm x 3/4", pour la connexion du circuit de plancher rayonnant à la vanne et kit de 2 raccords en cuivre nickelé avec sortie filetée eurocône mâle, 16 mm x 3/4" pour la connexion du tube au circuit de haute température. Totalement monté, connecté et testé.
Inclut: Implantation de l'unité. Mise en place et fixation de l'unité. Connexion de l'unité à la tuyauterie.
Critère pour le métré: Nombre d'unités prévues, selon documentation graphique du Projet.
Critère pour le mémoire: On mesurera le nombre d'unités réellement exécutées selon les spécifications du Projet.

| Code | U | Désignation | Quantité | Prix | Montant |
|---|---|---|---|---|---|
| mt38sch150a | U | Vanne de régulation de la température ambiante avec limiteur de la température de retour réglable entre 20°C et 40°C pour un circuit de chauffage, avec roue de thermostat pour régulation de la température entre 7°C et 28°C, purgeur d'air, connexions eurocône de 3/4", installée dans une boîte de 145x190x57 mm, encastrable dans la paroi, avec couvercle laqué en blanc de 155x210 mm, et 2 pinces à cintrer en plastique. (matériau) | 1 | 254622.5 | 254622.500 |
| mt38sch065ad | U | Kit de 2 raccords en cuivre nickelé avec sortie filetée eurocône femelle, 16 mm x 3/4". (matériau) | 1 | 8973.88 | 8973.880 |
| mt38sch066f | U | Kit de 2 raccords en cuivre nickelé avec sortie filetée eurocône mâle, 16 mm x 3/4". (matériau) | 1 | 13506.48 | 13506.480 |
| mo004 | h | Compagnon professionnel III/CP2 chauffagiste. (main-d'œuvre) | 0.248 | 1775.06 | 440.215 |
| mo103 | h | Ouvrier professionnel II/OP chauffagiste. (main-d'œuvre) | 0.248 | 1105.43 | 274.147 |
| % | % | Frais de chantier des unités d'ouvrage | 2 % | 277817.222 | 5556.344 |
|  |  | Coûts directs |  |  | 283373.566 |
