# Compteur de gazole

- Propriété du fichier: CYPE Ingenieros S.A.
- Format: FIEBDC-3/2016
- Logiciel: Générateur de prix de la construction. CYPE Ingenieros, S.A.
- Date: 19/09/2024
- Zone géographique: Cameroun
- Devise: XAF
- Coûts indirects: 3 %
- Frais généraux: 13 %
- Bénéfice: 6 %
- TVA: 19.25 %

## T Équipements techniques

### TC ECS et chauffage

#### TCQ Combustibles liquides

**TCQ270** U Compteur de gazole.
Compteur de gazole, à visser, de 1/2" de diamètre nominal, débit maximal de 600 l/h et température maximale du liquide conduit 130°C. Comprend les éléments de montage et les autres accessoires nécessaires à son bon fonctionnement. Totalement monté, connecté et testé.
Inclut: Implantation. Mise en place du compteur. Connexion.
Critère pour le métré: Nombre d'unités prévues, selon documentation graphique du Projet.
Critère pour le mémoire: On mesurera le nombre d'unités réellement exécutées selon les spécifications du Projet.

| Code | U | Désignation | Quantité | Prix | Montant |
|---|---|---|---|---|---|
| mt38sss200c | U | Compteur de gazole, à visser, de 1/2" de diamètre nominal, débit maximal de 600 l/h et température maximale du liquide conduit 130°C, y compris raccords de connexion. (matériau) | 1 | 768230.23 | 768230.230 |
| mo004 | h | Compagnon professionnel III/CP2 chauffagiste. (main-d'œuvre) | 0.499 | 1775.06 | 885.755 |
| % | % | Frais de chantier des unités d'ouvrage | 2 % | 769115.985 | 15382.320 |
|  |  | Coûts directs |  |  | 784498.305 |
