# Démontage d'un évier

- Propriété du fichier: CYPE Ingenieros S.A.
- Format: FIEBDC-3/2016
- Logiciel: Générateur de prix de la construction. CYPE Ingenieros, S.A.
- Date: 04/04/2024
- Zone géographique: Cameroun
- Devise: XAF
- Coûts indirects: 3 %
- Frais généraux: 13 %
- Bénéfice: 6 %
- TVA: 19.25 %

## T Équipements techniques

### TD Équipements pour cuisines et buanderies

#### TDD Dépose

**TDD010** U Démontage d'un évier.
Démontage d'un évier de fibre de verre de 1 bac et un égouttoir, avec des moyens manuels, et récupération, entassement et montage du matériau au même emplacement, l'ordre d'exécution du processus étant inverse à celui de son installation, sans affecter la stabilité des éléments constructifs auxquels il peut être fixé, et chargement manuel dans le camion ou la benne.
Critère d'évaluation économique: Le prix comprend le démontage de la robinetterie et des accessoires.
Inclut: Démontage de l'élément. Classement et étiquetage. Stockage des matériaux à réutiliser. Repositionnement et connexion de l'élément. Montage de la robinetterie. Retrait et entassement des restes de travaux. Nettoyage des restes d'ouvrage. Chargement manuel des restes de travaux dans le camion ou la benne. Montage, connexion et contrôle de son bon fonctionnement.
Critère pour le métré: Nombre d'unités prévues, selon documentation graphique du Projet.
Critère pour le mémoire: On mesurera le nombre d'unités réellement démontées et montées selon les spécifications du Projet.

| Code | U | Désignation | Quantité | Prix | Montant |
|---|---|---|---|---|---|
| mt30www010 | U | Produits complémentaires pour l'installation d'un appareil sanitaire. (matériau) | 1 | 1447.43 | 1447.430 |
| mo008 | h | Compagnon professionnel III/CP2 plombier. (main-d'œuvre) | 0.974 | 1775.06 | 1728.908 |
| mo107 | h | Ouvrier professionnel II/OP plombier. (main-d'œuvre) | 0.748 | 1105.43 | 826.862 |
| % | % | Frais de chantier des unités d'ouvrage | 2 % | 4003.200 | 80.064 |
|  |  | Coûts directs |  |  | 4083.264 |
