# Luminaire sur rail électrifié triphasé

- Propriété du fichier: CYPE Ingenieros S.A.
- Format: FIEBDC-3/2016
- Logiciel: Générateur de prix de la construction. CYPE Ingenieros, S.A.
- Date: 04/04/2024
- Zone géographique: Cameroun
- Devise: XAF
- Coûts indirects: 3 %
- Frais généraux: 13 %
- Bénéfice: 6 %
- TVA: 19.25 %

## T Équipements techniques

### TE Éclairage

#### TEI Équipements intérieurs

**TEI440** U Luminaire sur rail électrifié triphasé.
Luminaire en tôle d'acier, finition thermo-émaillée, de couleur blanche, non réglable, de 83 W, alimentation à 220/240 V et 50-60 Hz, de 124,2x1518x145,4 mm, avec lampe LED non remplaçable, température de couleur 4000 K, optique constitué de réflecteur recouvert avec aluminium vaporisé, finition très brillante, à rendement élevé, faisceau de lumière double asymétrique, indice de reproduction chromatique supérieure à 80, flux lumineux 8500 lumens, degré de protection IP20. Installation sur rail électrifié triphasé.
Critère d'évaluation économique: Le prix ne comprend pas le rail électrifié triphasé.
Inclut: Implantation. Montage, connexion et contrôle de son bon fonctionnement.
Critère pour le métré: Nombre d'unités prévues, selon documentation graphique du Projet.
Critère pour le mémoire: On mesurera le nombre d'unités réellement exécutées selon les spécifications du Projet.

| Code | U | Désignation | Quantité | Prix | Montant |
|---|---|---|---|---|---|
| mt34lle160N | U | Luminaire pour rail électrifié triphasé, en tôle d'acier, finition thermo-émaillée, de couleur blanche, non réglable, de 83 W, alimentation à 220/240 V et 50-60 Hz, de 124,2x1518x145,4 mm, avec lampe LED non remplaçable, température de couleur 4000 K, optique constitué de réflecteur recouvert avec aluminium vaporisé, finition très brillante, à rendement élevé, faisceau de lumière double asymétrique, indice de reproduction chromatique supérieure à 80, flux lumineux 8500 lumens, degré de protection IP20. (matériau) | 1 | 247776.09 | 247776.090 |
| mo003 | h | Compagnon professionnel III/CP2 électricien. (main-d'œuvre) | 0.122 | 1775.06 | 216.557 |
| mo102 | h | Ouvrier professionnel II/OP électricien. (main-d'œuvre) | 0.122 | 1105.43 | 134.862 |
| % | % | Frais de chantier des unités d'ouvrage | 2 % | 248127.509 | 4962.550 |
|  |  | Coûts directs |  |  | 253090.059 |
