# Abri pour batterie de bouteilles de gaz de pétrole liquéfiés (GPL)

- Propriété du fichier: CYPE Ingenieros S.A.
- Format: FIEBDC-3/2016
- Logiciel: Générateur de prix de la construction. CYPE Ingenieros, S.A.
- Date: 04/04/2024
- Zone géographique: Cameroun
- Devise: XAF
- Coûts indirects: 3 %
- Frais généraux: 13 %
- Bénéfice: 6 %
- TVA: 19.25 %

## T Équipements techniques

### TG Installations de gaz

#### TGE Éléments

**TGE080** U Abri pour batterie de bouteilles de gaz de pétrole liquéfiés (GPL).
Abri de tôle en acier galvanisé pour le stockage d'une batterie de 6 bouteilles (3 de service et 3 de réserve), de 35 kg de capacité unitaire de gaz de pétrole liquéfiés (GPL).
Inclut: Implantation. Mise en place de la cabine.
Critère pour le métré: Nombre d'unités prévues, selon documentation graphique du Projet.
Critère pour le mémoire: On mesurera le nombre d'unités réellement exécutées selon les spécifications du Projet.

| Code | U | Désignation | Quantité | Prix | Montant |
|---|---|---|---|---|---|
| mt43bbg060b | U | Abri en tôle d'acier galvanisé, de 2500x500x1600 mm, avec porte et grilles de ventilation, pour le stockage de 6 bouteilles de gaz de pétrole liquéfiés (GPL) (3 de service et 3 de réserve), placées en ligne. (matériau) | 1 | 645845.37 | 645845.370 |
| mo010 | h | Compagnon professionnel III/CP2 installateur de gaz. (main-d'œuvre) | 1.832 | 1775.06 | 3251.910 |
| mo109 | h | Ouvrier professionnel II/OP installateur de gaz. (main-d'œuvre) | 1.832 | 1105.43 | 2025.148 |
| % | % | Frais de chantier des unités d'ouvrage | 2 % | 651122.428 | 13022.449 |
|  |  | Coûts directs |  |  | 664144.877 |

## Ressources

**mt43bbg060b** U Abri en tôle d'acier galvanisé
Données techniques: Coût énergétique 0.019 MJ; Émission de CO2 0.031 kg
Déchets:
- emballage: re150101 Emballages en papier et en carton. (composant de déchet); quantité 0.036 kg; Code CED 15 01 01; Masse de l'élément 1 kg; Volume 0.001333 m3
