# Câblage

- Propriété du fichier: CYPE Ingenieros S.A.
- Format: FIEBDC-3/2016
- Logiciel: Générateur de prix de la construction. CYPE Ingenieros, S.A.
- Date: 04/04/2024
- Zone géographique: Cameroun
- Devise: XAF
- Coûts indirects: 3 %
- Frais généraux: 13 %
- Bénéfice: 6 %
- TVA: 19.25 %

## T Équipements techniques

### TG Installations de gaz

#### TGL Détection et alarme

**TGL070** m Câblage.
Câblage constitué de câble unipolaire H07V-K, sa tension assignée étant de 450/750 V, réaction au feu classe Eca, avec conducteur multifilaire de cuivre classe 5 (-K) de 4 mm² de section, avec isolation de PVC (V). Comprend les accessoires nécessaires pour être correctement installée.
Inclut: Pose des câbles.
Critère pour le métré: Longueur mesurée selon documentation graphique du Projet.
Critère pour le mémoire: On mesurera la longueur réellement exécutée selon les spécifications du Projet.

| Code | U | Désignation | Quantité | Prix | Montant |
|---|---|---|---|---|---|
| mt35cun040ac | m | Câble unipolaire H07V-K, sa tension assignée étant de 450/750 V, réaction au feu classe Eca selon FR EN 50575, avec conducteur multifilaire de cuivre classe 5 (-K) de 4 mm² de section, avec isolation de PVC (V). (matériau) | 1 | 899.96 | 899.960 |
| mo006 | h | Compagnon professionnel III/CP2 installateur de réseaux et d'équipements de détection et de sécurité. (main-d'œuvre) | 0.024 | 1775.06 | 42.601 |
| mo105 | h | Ouvrier professionnel II/OP installateur de réseaux et d'équipements de détection et de sécurité. (main-d'œuvre) | 0.024 | 1105.43 | 26.530 |
| % | % | Frais de chantier des unités d'ouvrage | 2 % | 969.091 | 19.382 |
|  |  | Coûts directs |  |  | 988.473 |

Déchets:
- pose: mt35cun040ac; facteur de déchet 0.0163111

## Ressources

**mt35cun040ac** m Câble unipolaire H07V-K
Données techniques: Coût énergétique 1.694 MJ; Émission de CO2 0.088 kg; Code CED 17 04 11; Masse de l'élément 0.045 kg; Volume 0.00003 m3
Déchets:
- emballage: re150101 Emballages en papier et en carton. (composant de déchet); quantité 0.065 kg; Code CED 15 01 01; Masse de l'élément 1 kg; Volume 0.001333 m3
