# Escalier mécanique

- Propriété du fichier: CYPE Ingenieros S.A.
- Format: FIEBDC-3/2016
- Logiciel: Générateur de prix de la construction. CYPE Ingenieros, S.A.
- Date: 04/04/2024
- Zone géographique: Cameroun
- Devise: XAF
- Coûts indirects: 3 %
- Frais généraux: 13 %
- Bénéfice: 6 %
- TVA: 19.25 %

## T Équipements techniques

### TK Appareils élévateurs

#### TKE Escalators et tapis roulants

**TKE010** U Escalier mécanique.
Fourniture et installation complète d'escalier mécanique électrique, pour intérieur, de 35° d'inclinaison, pour franchir une hauteur de 5 m, avec une largeur utile de 1 m, balustrade de 1 m, capacité de transport 9000 personnes/h et 0,5 m/s de vitesse. Comprend les passe-câbles, le tableau et le câble de manoeuvre, l'installation électrique, la ligne téléphonique et les systèmes de sécurité. Totalement montée, connectée et testée.
Inclut: Implantation des appuis. Montage de passe-câbles. Mise en place de l'escalier mécanique sur les appuis. Montage du cadre et connexion du câble de manoeuvre. Connexion au réseau électrique. Installation de la ligne téléphonique et des systèmes de sécurité.
Critère pour le métré: Nombre d'unités prévues, selon documentation graphique du Projet.
Critère pour le mémoire: On mesurera le nombre d'unités réellement exécutées selon les spécifications du Projet.

| Code | U | Désignation | Quantité | Prix | Montant |
|---|---|---|---|---|---|
| mt39emc010i | U | Escalier mécanique électrique, pour intérieur, de 35° d'inclinaison, pour franchir une hauteur de 5 m, avec une largeur utile de 1 m, balustrade de 1 m, capacité de transport 9000 personnes/h et 0,5 m/s de vitesse, selon NF EN 115-1. (matériau) | 1 | 80833385.760000005 | 80833385.760 |
| mt39www020 | U | Produits complémentaires pour installations de transport. (matériau) | 2.5 | 8582.44 | 21456.100 |
| mo016 | h | Compagnon professionnel III/CP2 ascensoriste. (main-d'œuvre) | 68.981 | 1775.06 | 122445.414 |
| mo085 | h | Ouvrier professionnel II/OP ascensoriste. (main-d'œuvre) | 68.981 | 1105.43 | 76253.667 |
| % | % | Frais de chantier des unités d'ouvrage | 2 % | 81053540.941 | 1621070.819 |
|  |  | Coûts directs |  |  | 82674611.760 |

## Ressources

**mt39emc010i** U Escalier mécanique électrique
Données techniques: Coût énergétique 158884.878 MJ; Émission de CO2 10961.545 kg
Déchets:
- emballage: re150101 Emballages en papier et en carton. (composant de déchet); quantité 0.7 kg; Code CED 15 01 01; Masse de l'élément 1 kg; Volume 0.001333 m3
