# Rampe mobile

- Propriété du fichier: CYPE Ingenieros S.A.
- Format: FIEBDC-3/2016
- Logiciel: Générateur de prix de la construction. CYPE Ingenieros, S.A.
- Date: 04/04/2024
- Zone géographique: Cameroun
- Devise: XAF
- Coûts indirects: 3 %
- Frais généraux: 13 %
- Bénéfice: 6 %
- TVA: 19.25 %

## T Équipements techniques

### TK Appareils élévateurs

#### TKE Escalators et tapis roulants

**TKE020** U Rampe mobile.
Fourniture et installation complète de tapis roulant de 11° d'inclinaison, pour intérieur, pour franchir une hauteur de 7 m, avec une largeur de 1 m, balustrade de 1 m, capacité de transport 9000 personnes/h et 0,5 m/s de vitesse, avec des protections. Comprend les passe-câbles, le tableau et le câble de manoeuvre, l'installation électrique, la ligne téléphonique et les systèmes de sécurité. Totalement montée, connectée et testée.
Inclut: Implantation des appuis. Montage de passe-câbles. Mise en place du tapis roulant sur les appuis. Montage du cadre et connexion du câble de manoeuvre. Connexion au réseau électrique.
Critère pour le métré: Nombre d'unités prévues, selon documentation graphique du Projet.
Critère pour le mémoire: On mesurera le nombre d'unités réellement exécutées selon les spécifications du Projet.

| Code | U | Désignation | Quantité | Prix | Montant |
|---|---|---|---|---|---|
| mt39ram010i | U | Tapis roulant de 11° d'inclinaison, pour intérieur, pour franchir une hauteur de 7 m, avec une largeur de 1 m, balustrade de 1 m, capacité de transport 9000 personnes/h et 0,5 m/s de vitesse, avec des protections, selon NF EN 115-1. (matériau) | 1 | 128384403.43000001 | 128384403.430 |
| mt39www020 | U | Produits complémentaires pour installations de transport. (matériau) | 6 | 8582.44 | 51494.640 |
| mo016 | h | Compagnon professionnel III/CP2 ascensoriste. (main-d'œuvre) | 44.71 | 1775.06 | 79362.933 |
| mo085 | h | Ouvrier professionnel II/OP ascensoriste. (main-d'œuvre) | 44.71 | 1105.43 | 49423.775 |
| % | % | Frais de chantier des unités d'ouvrage | 2 % | 128564684.778 | 2571293.696 |
|  |  | Coûts directs |  |  | 131135978.474 |
