# Tableau électrique pour services généraux

- Propriété du fichier: CYPE Ingenieros S.A.
- Format: FIEBDC-3/2016
- Logiciel: Générateur de prix de la construction. CYPE Ingenieros, S.A.
- Date: 02/11/2025
- Zone géographique: Cameroun
- Devise: XAF
- Coûts indirects: 3 %
- Frais généraux: 13 %
- Bénéfice: 6 %
- TVA: 19.25 %

## T Équipements techniques

### TL Installations électriques

#### TLI Installations intérieures

**TLI010** U Tableau électrique pour services généraux.
Tableau électrique pour distribution intérieure de services généraux (éclairage), protégé par 1 disjoncteur principal monophasé de 45 A, composé de: 1 disjoncteur magnétothermique de 16 A (2P), 1 interrupteur différentiel de 40 A (2P), 1 minuterie et d'un collecteur de terre pour 1 circuit: 1 pour éclairage. Totalement monté, connecté et testé.
Inclut: Montage des composants. Identification et connexion des câbles.
Critère pour le métré: Nombre d'unités prévues, selon documentation graphique du Projet.
Critère pour le mémoire: On mesurera le nombre d'unités réellement exécutées selon les spécifications du Projet.

| Code | U | Désignation | Quantité | Prix | Montant |
|---|---|---|---|---|---|
| mt35cgm200b | U | Disjoncteur de connexion EDF différentiel, sélectif, bipolaire (2P), de 45 A, pour protection face aux surcharges et courts-circuits, selon NF C 62-411. (matériau) | 1 | 48953.33 | 48953.330 |
| mt35cgm021dbcae | U | Disjoncteur magnétothermique, de 2 modules, bipolaire (2P), avec 6 kA de pouvoir de coupure, de 16 A de courant nominal, courbe C, y compris les accessoires de montage. Selon NF EN 60947-2. (matériau) | 1 | 29450.27 | 29450.270 |
| mt35cgm029eb | U | Interrupteur différentiel instantané, 2P/40A/30mA, de 2 modules, y compris les accessoires de montage. Selon NF EN 61008-1. (matériau) | 1 | 65602.56 | 65602.560 |
| mt35cgm050b | U | Minuterie pour la temporisation de l'éclairage, 16 A, réglable de 1 à 7 minutes. (matériau) | 1 | 27036.51 | 27036.510 |
| mt35cgm240a | U | Boîte avec porte opaque, pour abriter un tableau électrique, 1 rangée de 18 modules avec degré de protection IP40 et IK09, double isolation (classe II), autoextinguible avec collecteur de terre inclus couleur blanche RAL 9003. Selon IEC 60439 et IEC 60670-24. (matériau) | 1 | 100456.3 | 100456.300 |
| mo003 | h | Compagnon professionnel III/CP2 électricien. (main-d'œuvre) | 1.667 | 1899.84 | 3167.033 |
| % | % | Frais de chantier des unités d'ouvrage | 2 % | 274666.003 | 5493.320 |
|  |  | Coûts directs |  |  | 280159.323 |

## Ressources

**mt35cgm021dbcae** U Disjoncteur magnétothermique
Données techniques: Coût énergétique 14.264 MJ; Émission de CO2 0.765 kg
Déchets:
- emballage: re150101 Emballages en papier et en carton. (composant de déchet); quantité 0.033 kg; Code CED 15 01 01; Masse de l'élément 1 kg; Volume 0.001333 m3

**mt35cgm029eb** U Interrupteur différentiel instantané
Données techniques: Coût énergétique 14.265 MJ; Émission de CO2 0.766 kg
Déchets:
- emballage: re150101 Emballages en papier et en carton; quantité 0.035 kg

**mt35cgm050b** U Minuterie pour la temporisation de l'éclairage, 16 A, réglable de 1 à 7 minutes
Données techniques: Coût énergétique 0.018 MJ; Émission de CO2 0.028 kg
Déchets:
- emballage: re150101 Emballages en papier et en carton; quantité 0.033 kg

**mt35cgm240a** U Boîte avec porte opaque
Données techniques: Coût énergétique 0.019 MJ; Émission de CO2 0.031 kg
Déchets:
- emballage: re150101 Emballages en papier et en carton; quantité 0.036 kg
