# Station de recharge de voitures électriques

- Propriété du fichier: CYPE Ingenieros S.A.
- Format: FIEBDC-3/2016
- Logiciel: Générateur de prix de la construction. CYPE Ingenieros, S.A.
- Date: 04/04/2024
- Zone géographique: Cameroun
- Devise: XAF
- Coûts indirects: 3 %
- Frais généraux: 13 %
- Bénéfice: 6 %
- TVA: 19.25 %

## T Équipements techniques

### TL Installations électriques

#### TLV Recharge de véhicules électriques

**TLV020** U Station de recharge de voitures électriques.
Station de recharge de voitures électriques composée de borne de recharge de véhicule électrique avec écran tactile et lecteur de carte RFID, pour mode de charge 3, selon IEC 61851-1, de 221x152x115 mm, couleur noire, avec degrés de protection IP54 et IK10, pour alimentation triphasée à 400 V et 50 Hz de fréquence, de 22 kW de puissance, avec un connecteur type 2, intensité maximale de 32 A, selon IEC 62196, support de connecteur et 5 m de câble, avec communication 4G, via Wi-Fi, via Ethernet et via Bluetooth pour contrôle depuis un smartphone, une tablette ou un PC, lecteur de carte SIM pour connexion à internet, indicateur de l'état de charge avec led multicolore et disjoncteur différentiel pour la protection contre les fuites de courant continu, avec accès au menu de contrôle et de programmation, via mot de passe, carte RFID et par l'App. Comprend les éléments de fixation et les accessoires nécessaires pour être correctement installée.
Inclut: Implantation. Mise en place. Connexion.
Critère pour le métré: Nombre d'unités prévues, selon documentation graphique du Projet.
Critère pour le mémoire: On mesurera le nombre d'unités réellement exécutées selon les spécifications du Projet.

| Code | U | Désignation | Quantité | Prix | Montant |
|---|---|---|---|---|---|
| mt35crg155e | U | Borne de recharge de véhicule électrique avec écran tactile et lecteur de carte RFID, pour mode de charge 3, selon IEC 61851-1, de 221x152x115 mm, couleur noire, avec degrés de protection IP54 et IK10, pour alimentation triphasée à 400 V et 50 Hz de fréquence, de 22 kW de puissance, avec un connecteur type 2, intensité maximale de 32 A, selon IEC 62196, support de connecteur et 5 m de câble, avec communication 4G, via Wi-Fi, via Ethernet et via Bluetooth pour contrôle depuis un smartphone, une tablette ou un PC, lecteur de carte SIM pour connexion à internet, indicateur de l'état de charge avec led multicolore et disjoncteur différentiel pour la protection contre les fuites de courant continu, avec accès au menu de contrôle et de programmation, via mot de passe, carte RFID et par l'App, y compris les éléments de fixation. (matériau) | 1 | 821844.92 | 821844.920 |
| mo003 | h | Compagnon professionnel III/CP2 électricien. (main-d'œuvre) | 1.221 | 1775.06 | 2167.348 |
| mo102 | h | Ouvrier professionnel II/OP électricien. (main-d'œuvre) | 1.221 | 1105.43 | 1349.730 |
| % | % | Frais de chantier des unités d'ouvrage | 2 % | 825361.998 | 16507.240 |
|  |  | Coûts directs |  |  | 841869.238 |
