# Tuyauterie multicouche en polypropylène random copolymère résistant à la température/polypropylène random copolymère résistant à la température/polypropylène random copolymère (PP-RCT/PP-RCT/PP-R)

- Propriété du fichier: CYPE Ingenieros S.A.
- Format: FIEBDC-3/2016
- Logiciel: Générateur de prix de la construction. CYPE Ingenieros, S.A.
- Date: 04/04/2024
- Zone géographique: Cameroun
- Devise: XAF
- Coûts indirects: 3 %
- Frais généraux: 13 %
- Bénéfice: 6 %
- TVA: 19.25 %

## T Équipements techniques

### TN Canalisations pour fluides

#### TNM Multicouches

**TNM100** m Tuyauterie multicouche en polypropylène random copolymère résistant à la température/polypropylène random copolymère résistant à la température/polypropylène random copolymère (PP-RCT/PP-RCT/PP-R).
Tuyauterie constituée de tube multicouche en polypropylène random copolymère résistant à la température/polypropylène random copolymère résistant à la température/polypropylène random copolymère (PP-RCT/PP-RCT/PP-R), série 3,2, de 16 mm de diamètre extérieur et 2,2 mm d'épaisseur. Installation en surface. Comprend le matériau auxiliaire pour le montage et la fixation à l'ouvrage, les accessoires et les pièces spéciales.
Inclut: Implantation. Mise en place et fixation des tuyaux, des accessoires et des pièces spéciales.
Critère pour le métré: Longueur mesurée selon documentation graphique du Projet.
Critère pour le mémoire: On mesurera la longueur réellement exécutée selon les spécifications du Projet.

| Code | U | Désignation | Quantité | Prix | Montant |
|---|---|---|---|---|---|
| mt37toa403a | U | Matériau auxiliaire pour montage et fixation à l'ouvrage des tuyaux multicouche en polypropylène random copolymère résistant à la température/polypropylène random copolymère résistant à la température/polypropylène random copolymère (PP-RCT/PP-RCT/PP-R), série 3,2, de 16 mm de diamètre extérieur. (matériau) | 1 | 95.36 | 95.360 |
| mt37toa113ag | m | Tube multicouche en polypropylène random copolymère résistant à la température/polypropylène random copolymère résistant à la température/polypropylène random copolymère (PP-RCT/PP-RCT/PP-R), série 3,2, de 16 mm de diamètre extérieur et 2,2 mm d'épaisseur, selon NF EN ISO 15874-2, avec le prix augmenté de 30% pour cause d'accessoires et pièces spéciales. (matériau) | 1 | 3006.24 | 3006.240 |
| mo008 | h | Compagnon professionnel III/CP2 plombier. (main-d'œuvre) | 0.049 | 1775.06 | 86.978 |
| mo107 | h | Ouvrier professionnel II/OP plombier. (main-d'œuvre) | 0.049 | 1105.43 | 54.166 |
| % | % | Frais de chantier des unités d'ouvrage | 2 % | 3242.744 | 64.855 |
|  |  | Coûts directs |  |  | 3307.599 |

Déchets:
- pose: mt37toa113ag; facteur de déchet 0.0275

## Ressources

**mt37toa113ag** m Tube multicouche en polypropylène random copolymère résistant à la température/polypropylène random copolymère
Données techniques: Coût énergétique 8.364 MJ; Émission de CO2 0.262 kg; Code CED 17 02 03; Masse de l'élément 0.09 kg; Volume 0.00015 m3
