# Clapet d'aération

- Propriété du fichier: CYPE Ingenieros S.A.
- Format: FIEBDC-3/2016
- Logiciel: Générateur de prix de la construction. CYPE Ingenieros, S.A.
- Date: 19/09/2024
- Zone géographique: Cameroun
- Devise: XAF
- Coûts indirects: 3 %
- Frais généraux: 13 %
- Bénéfice: 6 %
- TVA: 19.25 %

## T Équipements techniques

### TQ Installations d'évacuation des eaux usées

#### TQN Colonnes et descentes

**TQN110** U Clapet d'aération.
Clapet d'aération en ABS, de 110 mm de diamètre, avec diaphragme, grille de protection contre l'entrée des insectes et joint élastique en caoutchouc, connectée à l'extrémité supérieure de la colonne avec assemblage à pression avec joint élastique.
Inclut: Implantation. Montage et connexion.
Critère pour le métré: Nombre d'unités prévues, selon documentation graphique du Projet.
Critère pour le mémoire: On mesurera le nombre d'unités réellement exécutées selon les spécifications du Projet.

| Code | U | Désignation | Quantité | Prix | Montant |
|---|---|---|---|---|---|
| mt36vag010f | U | Clapet d'aération en ABS, de 110 mm de diamètre, avec diaphragme, grille de protection contre l'entrée des insectes et joint élastique en caoutchouc. (matériau) | 1 | 53572.11 | 53572.110 |
| mo008 | h | Compagnon professionnel III/CP2 plombier. (main-d'œuvre) | 0.247 | 1775.06 | 438.440 |
| mo107 | h | Ouvrier professionnel II/OP plombier. (main-d'œuvre) | 0.247 | 1105.43 | 273.041 |
| % | % | Frais de chantier des unités d'ouvrage | 2 % | 54283.591 | 1085.672 |
|  |  | Coûts directs |  |  | 55369.263 |

Déchets:
- pose: mt36vag010f; facteur de déchet 0.019793

## Ressources

**mt36vag010f** U Clapet d'aération en ABS
Données techniques: Coût énergétique 55.728 MJ; Émission de CO2 2.800 kg; Code CED 17 02 03; Masse de l'élément 0.575 kg; Volume 0.000958 m3
Déchets:
- emballage: re150101 Emballages en papier et en carton. (composant de déchet); quantité 0.04 kg; Code CED 15 01 01; Masse de l'élément 1 kg; Volume 0.001333 m3
