# Clapet de non retour de sécurité

- Propriété du fichier: CYPE Ingenieros S.A.
- Format: FIEBDC-3/2016
- Logiciel: Générateur de prix de la construction. CYPE Ingenieros, S.A.
- Date: 04/04/2024
- Zone géographique: Cameroun
- Devise: XAF
- Coûts indirects: 3 %
- Frais généraux: 13 %
- Bénéfice: 6 %
- TVA: 19.25 %

## T Équipements techniques

### TQ Installations d'évacuation des eaux usées

#### TQO Collecteurs suspendus

**TQO010** U Clapet de non retour de sécurité.
Clapet de non retour en PVC, de 125 mm de diamètre, avec battant métallique, blocage manuel, joint à une lèvre et révision par la partie supérieure, mis en place entre le collecteur de sortie et l'arrivée.
Inclut: Montage, connexion et contrôle de son bon fonctionnement.
Critère pour le métré: Nombre d'unités prévues, selon documentation graphique du Projet.
Critère pour le mémoire: On mesurera le nombre d'unités réellement exécutées selon les spécifications du Projet.

| Code | U | Désignation | Quantité | Prix | Montant |
|---|---|---|---|---|---|
| mt11pvj030bd | U | Clapet de non retour en PVC, de 125 mm de diamètre, avec battant métallique, blocage manuel, joint à une lèvre et révision par la partie supérieure. (matériau) | 1 | 213285.89 | 213285.890 |
| mo008 | h | Compagnon professionnel III/CP2 plombier. (main-d'œuvre) | 0.494 | 1775.06 | 876.880 |
| % | % | Frais de chantier des unités d'ouvrage | 2 % | 214162.770 | 4283.255 |
|  |  | Coûts directs |  |  | 218446.025 |

Déchets:
- pose: mt11pvj030bd; facteur de déchet 0.0165

## Ressources

**mt11pvj030bd** U Clapet de non retour en PVC
Données techniques: Coût énergétique 240.285 MJ; Émission de CO2 11.965 kg; Code CED 17 02 03; Masse de l'élément 2.48 kg; Volume 0.004133 m3
Déchets:
- emballage: re150101 Emballages en papier et en carton. (composant de déchet); quantité 0.042 kg; Code CED 15 01 01; Masse de l'élément 1 kg; Volume 0.001333 m3
