# Réservoir pour la récupération des eaux pluviales. Installation à l'extérieur

- Propriété du fichier: CYPE Ingenieros S.A.
- Format: FIEBDC-3/2016
- Logiciel: Générateur de prix de la construction. CYPE Ingenieros, S.A.
- Date: 04/04/2024
- Zone géographique: Cameroun
- Devise: XAF
- Coûts indirects: 3 %
- Frais généraux: 13 %
- Bénéfice: 6 %
- TVA: 19.25 %

## T Équipements techniques

### TQ Installations d'évacuation des eaux usées

#### TQR Récupération des eaux pluviales

**TQR020** U Réservoir pour la récupération des eaux pluviales. Installation à l'extérieur.
Réservoir pour la récupération des eaux pluviales, en polyéthylène haute densité, de 260 l, couleur marron finition imitation bois, de 650 mm de diamètre et 930 mm de hauteur, avec deux connexions vissées de 3/4", robinet en laiton finition dorée avec filet mâle de 3/4" et raccord de connexion au tuyau, couvercle de 3/4" et éléments de fixation. Installation à l'extérieur.
Critère d'évaluation économique: Le prix ne comprend pas le filtre.
Inclut: Implantation. Fixation et connexion.
Critère pour le métré: Nombre d'unités prévues, selon documentation graphique du Projet.
Critère pour le mémoire: On mesurera le nombre d'unités réellement exécutées selon les spécifications du Projet.

| Code | U | Désignation | Quantité | Prix | Montant |
|---|---|---|---|---|---|
| mt37dpb300a | U | Réservoir pour la récupération des eaux pluviales, en polyéthylène haute densité, de 260 l, couleur marron finition imitation bois, de 650 mm de diamètre et 930 mm de hauteur, avec deux connexions vissées de 3/4", robinet en laiton finition dorée avec filet mâle de 3/4" et raccord de connexion au tuyau, couvercle de 3/4" et éléments de fixation. (matériau) | 1 | 152993.85 | 152993.850 |
| mo008 | h | Compagnon professionnel III/CP2 plombier. (main-d'œuvre) | 0.462 | 1775.06 | 820.078 |
| mo107 | h | Ouvrier professionnel II/OP plombier. (main-d'œuvre) | 0.462 | 1105.43 | 510.709 |
| % | % | Frais de chantier des unités d'ouvrage | 2 % | 154324.637 | 3086.493 |
|  |  | Coûts directs |  |  | 157411.130 |

## Ressources

**mt37dpb300a** U Réservoir pour la récupération des eaux pluviales
Données techniques: Coût énergétique 1301.924 MJ; Émission de CO2 46.239 kg
Déchets:
- emballage: re150101 Emballages en papier et en carton. (composant de déchet); quantité 0.082 kg; Code CED 15 01 01; Masse de l'élément 1 kg; Volume 0.001333 m3
