# Réseau intérieur d'évacuation pour usages complémentaires

- Propriété du fichier: CYPE Ingenieros S.A.
- Format: FIEBDC-3/2016
- Logiciel: Générateur de prix de la construction. CYPE Ingenieros, S.A.
- Date: 04/04/2024
- Zone géographique: Cameroun
- Devise: XAF
- Coûts indirects: 3 %
- Frais généraux: 13 %
- Bénéfice: 6 %
- TVA: 19.25 %

## T Équipements techniques

### TQ Installations d'évacuation des eaux usées

#### TQV Dérivations individuelles

**TQV120** U Réseau intérieur d'évacuation pour usages complémentaires.
Réseau intérieur d'évacuation insonorisé et avec résistance au feu, pour usages complémentaires pour raccorder: lavoir, réalisé avec un tube de fonte gris pour le tout à l'égout auquel sont connectées les évacuations des appareils avec la colonne de chute, avec les diamètres nécessaires pour chaque point de service. Comprend, les produits complémentaires pour le montage et la fixation à l'ouvrage, les accessoires et les pièces spéciales.
Inclut: Implantation du parcours de la tuyauterie et de la situation des éléments de fixation. Présentation à sec des tubes. Fixation des produits complémentaires pour le montage et la fixation à l'ouvrage. Montage, connexion et contrôle de son bon fonctionnement.
Critère pour le métré: Nombre d'unités prévues, selon documentation graphique du Projet.
Critère pour le mémoire: On mesurera le nombre d'unités réellement exécutées selon les spécifications du Projet.

| Code | U | Désignation | Quantité | Prix | Montant |
|---|---|---|---|---|---|
| mt36tfg010ac | m | Tube en fonte grise, de 40 mm de diamètre et 3 mm d'épaisseur, selon NF EN 877, avec le prix augmenté de 10% pour cause d'accessoires et pièces spéciales. (matériau) | 1.65 | 54503.24 | 89930.346 |
| mo008 | h | Compagnon professionnel III/CP2 plombier. (main-d'œuvre) | 2.028 | 1775.06 | 3599.822 |
| mo107 | h | Ouvrier professionnel II/OP plombier. (main-d'œuvre) | 1.014 | 1105.43 | 1120.906 |
| % | % | Frais de chantier des unités d'ouvrage | 2 % | 94651.074 | 1893.021 |
|  |  | Coûts directs |  |  | 96544.095 |

Déchets:
- pose: mt36tfg010ac; facteur de déchet 0.026846

## Ressources

**mt36tfg010ac** m Tube en fonte grise
Données techniques: Coût énergétique 36.280 MJ; Émission de CO2 1.778 kg; Code CED 17 04 05; Masse de l'élément 3.5 kg; Volume 0.001667 m3
Déchets:
- emballage: re170201 Bois. (composant de déchet); quantité 0.012 kg; Code CED 17 02 01; Masse de l'élément 1 kg; Volume 0.000909 m3
- emballage: re170203 Plastique. (composant de déchet); quantité 0.003 kg; Code CED 17 02 03; Masse de l'élément 1 kg; Volume 0.001667 m3
