# Conduit oblong

- Propriété du fichier: CYPE Ingenieros S.A.
- Format: FIEBDC-3/2016
- Logiciel: Générateur de prix de la construction. CYPE Ingenieros, S.A.
- Date: 04/04/2024
- Zone géographique: Cameroun
- Devise: XAF
- Coûts indirects: 3 %
- Frais généraux: 13 %
- Bénéfice: 6 %
- TVA: 19.25 %

## T Équipements techniques

### TV Climatisation et ventilation

#### TVA Distribution d'air

**TVA110** m Conduit oblong.
Conduit oblong à paroi simple hélicoïdale en acier galvanisé, de 450x100 mm et 0,6 mm d'épaisseur, fourni en tronçons de 3 m, pour les installations de ventilation et de climatisation. Comprend les accessoires de montage et les éléments de fixation.
Inclut: Implantation du parcours des conduits. Marquage et ancrage postérieur des supports des conduites. Montage et fixation des conduits. Contrôle de son bon fonctionnement.
Critère pour le métré: Longueur projetée, selon documentation graphique du Projet, mesurée entre les axes des éléments ou depuis les points à connecter, en décomptant les pièces spéciales.
Critère pour le mémoire: On mesurera la longueur réellement exécutée selon les spécifications du Projet.

| Code | U | Désignation | Quantité | Prix | Montant |
|---|---|---|---|---|---|
| mt42coa100ca | m | Conduit oblong à paroi simple hélicoïdale en acier galvanisé, de 450x100 mm et 0,6 mm d'épaisseur, fourni en tronçons de 3 m, pour les installations de ventilation et de climatisation. (matériau) | 1.05 | 35513.24 | 37288.902 |
| mt42coa190c | U | Répercussion, par m, de produits complémentaires pour fixation de conduits oblongs d'air de 450x100 mm dans les installations de ventilation et de climatisation. (matériau) | 1 | 4393.39 | 4393.390 |
| mo013 | h | Compagnon professionnel III/CP2 monteur de conduits métalliques. (main-d'œuvre) | 0.062 | 1775.06 | 110.054 |
| mo084 | h | Ouvrier professionnel II/OP monteur de conduits métalliques. (main-d'œuvre) | 0.062 | 1107.54 | 68.667 |
| % | % | Frais de chantier des unités d'ouvrage | 2 % | 41861.013 | 837.220 |
|  |  | Coûts directs |  |  | 42698.233 |

Déchets:
- pose: mt42coa100ca; facteur de déchet 0.0301162

## Ressources

**mt42coa100ca** m Conduit oblong à paroi simple hélicoïdale en acier galvanisé
Données techniques: Coût énergétique 27.309 MJ; Émission de CO2 1.315 kg; Code CED 17 04 05; Masse de l'élément 2.591 kg; Volume 0.001234 m3
Déchets:
- emballage: re170201 Bois. (composant de déchet); quantité 0.011 kg; Code CED 17 02 01; Masse de l'élément 1 kg; Volume 0.000909 m3
- emballage: re170203 Plastique. (composant de déchet); quantité 0.003 kg; Code CED 17 02 03; Masse de l'élément 1 kg; Volume 0.001667 m3
