# Bouche de ventilation

- Propriété du fichier: CYPE Ingenieros S.A.
- Format: FIEBDC-3/2016
- Logiciel: Générateur de prix de la construction. CYPE Ingenieros, S.A.
- Date: 04/04/2024
- Zone géographique: Cameroun
- Devise: XAF
- Coûts indirects: 3 %
- Frais généraux: 13 %
- Bénéfice: 6 %
- TVA: 19.25 %

## T Équipements techniques

### TV Climatisation et ventilation

#### TVA Distribution d'air

**TVA230** U Bouche de ventilation.
Bouche de ventilation en exécution ronde adéquate pour extraction, de 125 mm de diamètre, avec régulation d'air par rotation du disque central, constituée d'un anneau extérieur avec joint périphérique, partie frontale en plaque d'acier peinte avec poudre électrostatique, axe central fileté, écrou en acier galvanisé, cadre de montage en tôle galvanisée. Comprend les accessoires de montage et les éléments de fixation.
Inclut: Implantation. Mise en place du cadre de montage. Fixation dans le cadre de montage.
Critère pour le métré: Nombre d'unités prévues, selon documentation graphique du Projet.
Critère pour le mémoire: On mesurera le nombre d'unités réellement exécutées selon les spécifications du Projet.

| Code | U | Désignation | Quantité | Prix | Montant |
|---|---|---|---|---|---|
| mt42trx350b | U | Bouche de ventilation en exécution ronde adéquate pour extraction, de 125 mm de diamètre, avec régulation d'air par rotation du disque central, constituée d'un anneau extérieur avec joint périphérique, partie frontale en plaque d'acier peinte avec poudre électrostatique, axe central fileté, écrou en acier galvanisé, cadre de montage en tôle galvanisée. (matériau) | 1 | 38269.75 | 38269.750 |
| mo005 | h | Compagnon professionnel III/CP2 installateur de climatisation. (main-d'œuvre) | 0.185 | 1775.06 | 328.386 |
| mo104 | h | Ouvrier professionnel II/OP installateur de climatisation. (main-d'œuvre) | 0.185 | 1105.43 | 204.505 |
| % | % | Frais de chantier des unités d'ouvrage | 2 % | 38802.641 | 776.053 |
|  |  | Coûts directs |  |  | 39578.694 |

## Ressources

**mt42trx350b** U Bouche de ventilation en exécution ronde adéquate pour extraction
Données techniques: Coût énergétique 10.954 MJ; Émission de CO2 0.912 kg
Déchets:
- emballage: re150101 Emballages en papier et en carton. (composant de déchet); quantité 0.098 kg; Code CED 15 01 01; Masse de l'élément 1 kg; Volume 0.001333 m3
- emballage: re170203 Plastique. (composant de déchet); quantité 0.049 kg; Code CED 17 02 03; Masse de l'élément 1 kg; Volume 0.001667 m3
