# Récupérateur de chaleur et d'humidité air-air, avec une batterie à détente directe. Installation au plafond

- Propriété du fichier: CYPE Ingenieros S.A.
- Format: FIEBDC-3/2016
- Logiciel: Générateur de prix de la construction. CYPE Ingenieros, S.A.
- Date: 04/04/2024
- Zone géographique: Cameroun
- Devise: XAF
- Coûts indirects: 3 %
- Frais généraux: 13 %
- Bénéfice: 6 %
- TVA: 19.25 %

## T Équipements techniques

### TV Climatisation et ventilation

#### TVA Distribution d'air

**TVA450** U Récupérateur de chaleur et d'humidité air-air, avec une batterie à détente directe. Installation au plafond.
Récupérateur enthalpique air-air, efficacité de récupération calorifique à vitesse élevée 84,2%, débit d'air nominal à une vitesse maximale 800 m³/h, pression à air nominal à une vitesse maximale 90 Pa, consommation d'électricité à vitesse élevée 212 W, dimensions 368x1172x1354 mm, poids 79 kg, pression sonore à une vitesse maximale 39 dBA, alimentation monophasée (230V/50Hz), avec connexions de 250 mm de diamètre, échangeur de chaleur à haute efficacité, préfiltres à air, ventilateurs avec moteur DC à 3 vitesses, avec changement de mode automatique d'opération de récupération à free cooling et possibilité de contrôle domotique. Installation au plafond.
Inclut: Implantation. Mise en place et fixation. Connexion au réseau électrique. Connexion de l'unité aux lignes frigorifiques. Contrôle de son bon fonctionnement.
Critère pour le métré: Nombre d'unités prévues, selon documentation graphique du Projet.
Critère pour le mémoire: On mesurera le nombre d'unités réellement exécutées selon les spécifications du Projet.

| Code | U | Désignation | Quantité | Prix | Montant |
|---|---|---|---|---|---|
| mt42dai650f | U | Récupérateur enthalpique air-air, efficacité de récupération calorifique à vitesse élevée 84,2%, débit d'air nominal à une vitesse maximale 800 m³/h, pression à air nominal à une vitesse maximale 90 Pa, consommation d'électricité à vitesse élevée 212 W, dimensions 368x1172x1354 mm, poids 79 kg, pression sonore à une vitesse maximale 39 dBA, alimentation monophasée (230V/50Hz), avec connexions de 250 mm de diamètre, échangeur de chaleur à haute efficacité, préfiltres à air, ventilateurs avec moteur DC à 3 vitesses, avec changement de mode automatique d'opération de récupération à free cooling et possibilité de contrôle domotique. (matériau) | 1 | 3488275.09 | 3488275.090 |
| mt42dai652b | U | Batterie à détente directe, puissance frigorifique 4,8 kW, puissance calorifique 5,1 kW, de 250x700x809 mm, poids 23,4 kg, pour récupérateur de chaleur air-air. (matériau) | 1 | 1686857.45 | 1686857.450 |
| mo005 | h | Compagnon professionnel III/CP2 installateur de climatisation. (main-d'œuvre) | 0.984 | 1775.06 | 1746.659 |
| mo104 | h | Ouvrier professionnel II/OP installateur de climatisation. (main-d'œuvre) | 0.984 | 1105.43 | 1087.743 |
| % | % | Frais de chantier des unités d'ouvrage | 2 % | 5177966.942 | 103559.339 |
|  |  | Coûts directs |  |  | 5281526.281 |
