# Unité de sélection de flux de réfrigérant, pour système avec récupération de chaleur, pour gaz R-410A

- Propriété du fichier: CYPE Ingenieros S.A.
- Format: FIEBDC-3/2016
- Logiciel: Générateur de prix de la construction. CYPE Ingenieros, S.A.
- Date: 04/04/2024
- Zone géographique: Cameroun
- Devise: XAF
- Coûts indirects: 3 %
- Frais généraux: 13 %
- Bénéfice: 6 %
- TVA: 19.25 %

## T Équipements techniques

### TV Climatisation et ventilation

#### TVB Système Toshiba à débit de réfrigérant variable

**TVB170** U Unité de sélection de flux de réfrigérant, pour système avec récupération de chaleur, pour gaz R-410A.
Unité de sélection de flux de réfrigérant, système VRF avec récupération de chaleur, pour gaz R-410A, pour les tuyauteries de réfrigérant de grande longueur (jusqu'à 50 m), pour un maximum de 10 unités intérieures, modèle RBM-Y2804FE "TOSHIBA", avec un intervalle de capacité total des unités intérieures connectées en aval de 6,4 à 10, alimentation monophasée (230V/50Hz).
Critère d'évaluation économique: Le prix ne comprend ni la canalisation ni le câblage électrique d'alimentation.
Inclut: Implantation. Mise en place et fixation. Connexion aux lignes frigorifiques. Connexion au réseau électrique. Connexion au réseau de tout à l'égout.
Critère pour le métré: Nombre d'unités prévues, selon documentation graphique du Projet.
Critère pour le mémoire: On mesurera le nombre d'unités réellement exécutées selon les spécifications du Projet.

| Code | U | Désignation | Quantité | Prix | Montant |
|---|---|---|---|---|---|
| mt42tsb502r | U | Unité de sélection de flux de réfrigérant, système VRF avec récupération de chaleur, pour gaz R-410A, pour les tuyauteries de réfrigérant de grande longueur (jusqu'à 50 m), pour un maximum de 10 unités intérieures, modèle RBM-Y2804FE "TOSHIBA", avec un intervalle de capacité total des unités intérieures connectées en aval de 6,4 à 10, alimentation monophasée (230V/50Hz). (matériau) | 1 | 2237563.78 | 2237563.780 |
| mo005 | h | Compagnon professionnel III/CP2 installateur de climatisation. (main-d'œuvre) | 0.611 | 1775.06 | 1084.562 |
| mo104 | h | Ouvrier professionnel II/OP installateur de climatisation. (main-d'œuvre) | 0.611 | 1105.43 | 675.418 |
| % | % | Frais de chantier des unités d'ouvrage | 2 % | 2239323.760 | 44786.475 |
|  |  | Coûts directs |  |  | 2284110.235 |
