# Démontage d'une unité centralisée air-eau de refroidissement ou de pompe à chaleur réversible

- Propriété du fichier: CYPE Ingenieros S.A.
- Format: FIEBDC-3/2016
- Logiciel: Générateur de prix de la construction. CYPE Ingenieros, S.A.
- Date: 04/04/2024
- Zone géographique: Cameroun
- Devise: XAF
- Coûts indirects: 3 %
- Frais généraux: 13 %
- Bénéfice: 6 %
- TVA: 19.25 %

## T Équipements techniques

### TV Climatisation et ventilation

#### TVD Dépose

**TVD050** U Démontage d'une unité centralisée air-eau de refroidissement ou de pompe à chaleur réversible.
Démontage d'une unité centralisée air-eau de refroidissement ou de pompe à chaleur réversible et de ses composants, installée en intérieur, de 30 kW de puissance frigorifique maximale, avec des moyens manuels et mécaniques, et récupération, entassement et montage du matériau au même emplacement, et chargement mécanique dans le camion ou la benne.
Critère d'évaluation économique: Le prix comprend le démontage des accessoires et du socle métallique d'appui.
Inclut: Démontage de l'élément. Classement et étiquetage. Stockage des matériaux à réutiliser. Repositionnement et connexion de l'élément. Retrait et entassement des restes de travaux. Nettoyage des restes d'ouvrage. Chargement mécanique des restes de travaux dans le camion ou la benne.
Critère pour le métré: Nombre d'unités prévues, selon documentation graphique du Projet.
Critère pour le mémoire: On mesurera le nombre d'unités réellement démontées selon les spécifications du Projet.

| Code | U | Désignation | Quantité | Prix | Montant |
|---|---|---|---|---|---|
| mq04cag010a | h | Camion grue jusqu'à 6 t de charge maximale. (matériel) | 0.406 | 26702.2 | 10841.093 |
| mo004 | h | Compagnon professionnel III/CP2 chauffagiste. (main-d'œuvre) | 1.46 | 1775.06 | 2591.588 |
| mo103 | h | Ouvrier professionnel II/OP chauffagiste. (main-d'œuvre) | 1.46 | 1105.43 | 1613.928 |
| % | % | Frais de chantier des unités d'ouvrage | 2 % | 15046.609 | 300.932 |
|  |  | Coûts directs |  |  | 15347.541 |
