# Contrôle pour climatiseur évaporatif

- Propriété du fichier: CYPE Ingenieros S.A.
- Format: FIEBDC-3/2016
- Logiciel: Générateur de prix de la construction. CYPE Ingenieros, S.A.
- Date: 09/11/2024
- Zone géographique: Cameroun
- Devise: XAF
- Coûts indirects: 3 %
- Frais généraux: 13 %
- Bénéfice: 6 %
- TVA: 19.25 %

## T Équipements techniques

### TV Climatisation et ventilation

#### TVF Bioclimatisation

**TVF020** U Contrôle pour climatiseur évaporatif.
Système de contrôle, pour un ou plusieurs climatiseurs évaporatifs, constitué de commande digitale de contrôle, de paroi, avec contrôle de l'humidité et de la température via 3 programmes configurables, communication par protocole Modbus allant jusqu'à 41 climatiseurs évaporatifs gouvernés par une même télécommande, avec capteur d'humidité et de température, pour installation en intérieur. Totalement monté, connecté et testé.
Inclut: Implantation. Mise en place et fixation des éléments. Connexion.
Critère pour le métré: Nombre d'unités prévues, selon documentation graphique du Projet.
Critère pour le mémoire: On mesurera le nombre d'unités réellement exécutées selon les spécifications du Projet.

| Code | U | Désignation | Quantité | Prix | Montant |
|---|---|---|---|---|---|
| mt42ter020a | U | Commande digitale de contrôle, de paroi, avec contrôle de l'humidité et de la température via 3 programmes configurables, communication par protocole Modbus allant jusqu'à 41 climatiseurs évaporatifs gouvernés par une même télécommande, avec système pré-cooling avant démarrage pour éviter d'introduire de l'air chaud, séchage des filtres préalablement à l'arrêt, programmation quotidienne et hebdomadaire allant jusqu'à 8 événements, identification de défauts et origine de ceux-ci et connexion à capteur externe de température et d'humidité. (matériau) | 1 | 223732 | 223732.000 |
| mt42ter021a | U | Capteur d'humidité et de température, pour installation en intérieur, pour connexion à commande digitale pour contrôle à distance d'un climatiseur évaporatif et communication par protocole Modbus, alimentation à 12 V. (matériau) | 1 | 260192.03 | 260192.030 |
| mo005 | h | Compagnon professionnel III/CP2 installateur de climatisation. (main-d'œuvre) | 0.366 | 1819.81 | 666.050 |
| mo104 | h | Ouvrier professionnel II/OP installateur de climatisation. (main-d'œuvre) | 0.366 | 1133.3 | 414.788 |
| % | % | Frais de chantier des unités d'ouvrage | 2 % | 485004.868 | 9700.097 |
|  |  | Coûts directs |  |  | 494704.965 |

## Ressources

**mt42ter020a** U Commande digitale de contrôle
Données techniques: Coût énergétique 22.436 MJ; Émission de CO2 1.721 kg
Déchets:
- emballage: re150101 Emballages en papier et en carton. (composant de déchet); quantité 0.086 kg; Code CED 15 01 01; Masse de l'élément 1 kg; Volume 0.001333 m3

**mt42ter021a** U Capteur d'humidité et de température
Données techniques: Coût énergétique 11.241 MJ; Émission de CO2 0.897 kg
Déchets:
- emballage: re150101 Emballages en papier et en carton; quantité 0.086 kg
