# Conduit de ventilation de section oblongue

- Propriété du fichier: CYPE Ingenieros S.A.
- Format: FIEBDC-3/2016
- Logiciel: Générateur de prix de la construction. CYPE Ingenieros, S.A.
- Date: 19/09/2024
- Zone géographique: Cameroun
- Devise: XAF
- Coûts indirects: 3 %
- Frais généraux: 13 %
- Bénéfice: 6 %
- TVA: 19.25 %

## T Équipements techniques

### TV Climatisation et ventilation

#### TVG Ventilation mécanique pour garages

**TVG080** m Conduit de ventilation de section oblongue.
Conduit oblong à paroi simple hélicoïdale en acier galvanisé, de 475x165 mm et 0,6 mm d'épaisseur, avec renforts, fourni en tronçons de 3 m, pour les installations de ventilation et de climatisation. Comprend les accessoires de montage et les éléments de fixation.
Inclut: Implantation du parcours des conduits. Marquage et ancrage postérieur des supports des conduites. Montage et fixation des conduits. Connexions entre le réseau de conduits et les ventilateurs ou les boîtes de ventilation. Contrôle de son bon fonctionnement.
Critère pour le métré: Longueur projetée, selon documentation graphique du Projet, mesurée entre les axes des éléments ou depuis les points à connecter, en décomptant les pièces spéciales.
Critère pour le mémoire: On mesurera la longueur réellement exécutée selon les spécifications du Projet.

| Code | U | Désignation | Quantité | Prix | Montant |
|---|---|---|---|---|---|
| mt42coa100ha | m | Conduit oblong à paroi simple hélicoïdale en acier galvanisé, de 475x165 mm et 0,6 mm d'épaisseur, avec renforts, fourni en tronçons de 3 m, pour les installations de ventilation et de climatisation. (matériau) | 1.05 | 40245.58 | 42257.859 |
| mt42coa190h | U | Répercussion, par m, de produits complémentaires pour fixation de conduits oblongs d'air de 475x165 mm dans les installations de ventilation et de climatisation. (matériau) | 1 | 4978.83 | 4978.830 |
| mo013 | h | Compagnon professionnel III/CP2 monteur de conduits métalliques. (main-d'œuvre) | 0.061 | 1775.06 | 108.279 |
| mo084 | h | Ouvrier professionnel II/OP monteur de conduits métalliques. (main-d'œuvre) | 0.061 | 1107.54 | 67.560 |
| % | % | Frais de chantier des unités d'ouvrage | 2 % | 47412.528 | 948.251 |
|  |  | Coûts directs |  |  | 48360.779 |

Déchets:
- pose: mt42coa100ha; facteur de déchet 0.0293013

## Ressources

**mt42coa100ha** m Conduit oblong à paroi simple hélicoïdale en acier galvanisé
Données techniques: Coût énergétique 31.476 MJ; Émission de CO2 1.530 kg; Code CED 17 04 05; Masse de l'élément 3.014 kg; Volume 0.001435 m3
Déchets:
- emballage: re170201 Bois. (composant de déchet); quantité 0.011 kg; Code CED 17 02 01; Masse de l'élément 1 kg; Volume 0.000909 m3
- emballage: re170203 Plastique. (composant de déchet); quantité 0.003 kg; Code CED 17 02 03; Masse de l'élément 1 kg; Volume 0.001667 m3
