# Dérivation pour ligne frigorifique

- Propriété du fichier: CYPE Ingenieros S.A.
- Format: FIEBDC-3/2016
- Logiciel: Générateur de prix de la construction. CYPE Ingenieros, S.A.
- Date: 04/04/2024
- Zone géographique: Cameroun
- Devise: XAF
- Coûts indirects: 3 %
- Frais généraux: 13 %
- Bénéfice: 6 %
- TVA: 19.25 %

## T Équipements techniques

### TV Climatisation et ventilation

#### TVL Système Mitsubishi Electric à débit de réfrigérant variable

**TVL130** U Dérivation pour ligne frigorifique.
Kit collecteur de ligne frigorifique, à 4 sorties, gamme City Multi, modèle CMY-Y64-G-E "MITSUBISHI ELECTRIC".
Inclut: Connexion.
Critère pour le métré: Nombre d'unités prévues, selon documentation graphique du Projet.
Critère pour le mémoire: On mesurera le nombre d'unités réellement exécutées selon les spécifications du Projet.

| Code | U | Désignation | Quantité | Prix | Montant |
|---|---|---|---|---|---|
| mt42mee605a | U | Kit collecteur de ligne frigorifique, à 4 sorties, gamme City Multi, modèle CMY-Y64-G-E "MITSUBISHI ELECTRIC". (matériau) | 1 | 222223.8 | 222223.800 |
| mo005 | h | Compagnon professionnel III/CP2 installateur de climatisation. (main-d'œuvre) | 0.061 | 1775.06 | 108.279 |
| mo104 | h | Ouvrier professionnel II/OP installateur de climatisation. (main-d'œuvre) | 0.061 | 1105.43 | 67.431 |
| % | % | Frais de chantier des unités d'ouvrage | 2 % | 222399.510 | 4447.990 |
|  |  | Coûts directs |  |  | 226847.500 |
