# Chapeau

- Propriété du fichier: CYPE Ingenieros S.A.
- Format: FIEBDC-3/2016
- Logiciel: Générateur de prix de la construction. CYPE Ingenieros, S.A.
- Date: 04/04/2024
- Zone géographique: Cameroun
- Devise: XAF
- Coûts indirects: 3 %
- Frais généraux: 13 %
- Bénéfice: 6 %
- TVA: 19.25 %

## T Équipements techniques

### TV Climatisation et ventilation

#### TVN Ventilation naturelle

**TVN040** U Chapeau.
Casquette d'aluminium, pour conduit de sortie de 125 mm de diamètre extérieur, finition lisse, couleur marron, bavette en plomb de 500x500 mm et fût de raccordement au conduit avec joint.
Inclut: Implantation. Mise en place.
Critère pour le métré: Nombre d'unités prévues, selon documentation graphique du Projet.
Critère pour le mémoire: On mesurera le nombre d'unités réellement exécutées selon les spécifications du Projet.

| Code | U | Désignation | Quantité | Prix | Montant |
|---|---|---|---|---|---|
| mt42cvc130a | U | Casquette d'aluminium, pour conduit de sortie de 125 mm de diamètre extérieur, finition lisse, couleur marron, bavette en plomb de 500x500 mm et fût de raccordement au conduit avec joint. (matériau) | 1 | 102773.65 | 102773.650 |
| mo020 | h | Compagnon professionnel III/CP2 construction. (main-d'œuvre) | 0.184 | 1727.44 | 317.849 |
| mo112 | h | Ouvrier d'exécution I/OE2 construction. (main-d'œuvre) | 0.092 | 1083.13 | 99.648 |
| % | % | Frais de chantier des unités d'ouvrage | 2 % | 103191.147 | 2063.823 |
|  |  | Coûts directs |  |  | 105254.970 |

## Ressources

**mt42cvc130a** U Casquette d'aluminium
Données techniques: Coût énergétique 0.133 MJ; Émission de CO2 0.210 kg
Déchets:
- emballage: re150101 Emballages en papier et en carton. (composant de déchet); quantité 0.247 kg; Code CED 15 01 01; Masse de l'élément 1 kg; Volume 0.001333 m3
