# Dispositif pour microventilation

- Propriété du fichier: CYPE Ingenieros S.A.
- Format: FIEBDC-3/2016
- Logiciel: Générateur de prix de la construction. CYPE Ingenieros, S.A.
- Date: 03/11/2025
- Zone géographique: Cameroun
- Devise: XAF
- Coûts indirects: 3 %
- Frais généraux: 13 %
- Bénéfice: 6 %
- TVA: 19.25 %

## T Équipements techniques

### TV Climatisation et ventilation

#### TVR Aérateurs

**TVR050** U Dispositif pour microventilation.
Ferrure pour micro-ouverture de fenêtre coulissante. Comprend les accessoires de montage et les éléments de fixation.
Inclut: Implantation. Montage. Mise en place et fixation du dispositif pour microventilation entre la paroi et le cadre de la menuiserie.
Critère pour le métré: Nombre d'unités prévues, selon documentation graphique du Projet.
Critère pour le mémoire: On mesurera le nombre d'unités réellement exécutées selon les spécifications du Projet.

| Code | U | Désignation | Quantité | Prix | Montant |
|---|---|---|---|---|---|
| mt25pfz180a | U | Ferrure pour micro-ouverture de fenêtre coulissante, avec accessoires de montage et éléments de fixation. (matériau) | 1 | 1339.63 | 1339.630 |
| mo018 | h | Compagnon professionnel III/CP2 menuisier PVC et métal. (main-d'œuvre) | 0.086 | 1873.43 | 161.115 |
| mo059 | h | Ouvrier professionnel II/OP menuisier PVC et métal. (main-d'œuvre) | 0.086 | 1187.86 | 102.156 |
| % | % | Frais de chantier des unités d'ouvrage | 2 % | 1602.901 | 32.058 |
|  |  | Coûts directs |  |  | 1634.959 |
