# Sondage géothermique

- Propriété du fichier: CYPE Ingenieros S.A.
- Format: FIEBDC-3/2016
- Logiciel: Générateur de prix de la construction. CYPE Ingenieros, S.A.
- Date: 09/11/2024
- Zone géographique: Cameroun
- Devise: XAF
- Coûts indirects: 3 %
- Frais généraux: 13 %
- Bénéfice: 6 %
- TVA: 19.25 %

## T Équipements techniques

### TV Climatisation et ventilation

#### TVS Géothermie

**TVS020** m Sondage géothermique.
Perforation du terrain avec une machine dotée d'une double tête, pour la réalisation de 10 sondages de 50 m de profondeur et de diamètre entre 130 et 180 mm, avec tubage récupérable dans les terrains instables, extraction des tiges et de l'outil de perforation, introduction de la sonde géothermique accompagnée du tube d'injection et des poids nécessaires pour le lestage de la sonde avec l'utilisation d'un guide mécanique pour dérouler la sonde, injection du mortier et extraction de la tuyauterie récupérable. Comprend les tuyaux pour la conduite du déchet de perforation jusqu'aux containers par le système Preventer.
Critère d'évaluation économique: Le prix ne comprend ni le mortier géothermique ni la sonde géothermique.
Inclut: Perforation du terrain. Extraction de la tige de perforation. Introduction de la sonde avec le tube d'injection. Injection du mortier géothermique. Extraction de la tuyauterie de revêtement. Montage, connexion et contrôle de son bon fonctionnement.
Critère pour le métré: Longueur mesurée selon documentation graphique du Projet.
Critère pour le mémoire: La longueur totale de la sonde géothermique introduite verticalement dans le terrain sera mesurée.

| Code | U | Désignation | Quantité | Prix | Montant |
|---|---|---|---|---|---|
| mq03geo020 | h | Équipement hydraulique sur chenillard, avec double tête, pour la perforation du terrain pour sondages géothermiques, avec système Preventer pour l'évacuation du déchet de perforation, complété par un équipement compact à pompe et un piège à sable pour la circulation du fluide de perforation. (matériel) | 0.132 | 51236.75 | 6763.251 |
| mq03geo030 | h | Équipement d'injection pour sondages géothermiques. (matériel) | 0.132 | 16536.73 | 2182.848 |
| mo041 | h | Compagnon professionnel III/CP2 VRD espaces publics. (main-d'œuvre) | 0.519 | 1770.99 | 919.144 |
| mo087 | h | Ouvrier professionnel II/OP VRD espaces publics. (main-d'œuvre) | 0.519 | 1135.46 | 589.304 |
| % | % | Frais de chantier des unités d'ouvrage | 2 % | 10454.547 | 209.091 |
|  |  | Coûts directs |  |  | 10663.638 |

Déchets:
- excavation: ruo170504 Terre et pierres distinctes de celles spécifiées dans le code 17 05 03. (composant de déchet); quantité 37.738 kg; Code CED 17 05 04; Masse de l'élément 1 kg; Volume 0.000625 m3
