# Pieu géothermique

- Propriété du fichier: CYPE Ingenieros S.A.
- Format: FIEBDC-3/2016
- Logiciel: Générateur de prix de la construction. CYPE Ingenieros, S.A.
- Date: 09/11/2024
- Zone géographique: Cameroun
- Devise: XAF
- Coûts indirects: 3 %
- Frais généraux: 13 %
- Bénéfice: 6 %
- TVA: 19.25 %

## T Équipements techniques

### TV Climatisation et ventilation

#### TVS Géothermie

**TVS060** U Pieu géothermique.
Tuyauterie pour réalisation d'un pieu géothermique, constituée de tube de polyéthylène réticulé (PE-Xa), de 25 mm de diamètre extérieur et 2,3 mm d'épaisseur, SDR11, avec pieds pour union en U de tubes, écarteurs pour tubes, flexibles de fixation à l'armature du pieu (non comprise dans ce prix), cintreuse en plastique, bouchons pour les tubes. Comprend les connexions de conduites et les arrêts. Totalement monté, connecté et testé.
Inclut: Mise en place de tuyauteries, d'accessoires et de pièces spéciales. Connexion de tous les circuits.
Critère pour le métré: Nombre d'unités prévues, selon documentation graphique du Projet.
Critère pour le mémoire: On mesurera le nombre d'unités réellement exécutées selon les spécifications du Projet.

| Code | U | Désignation | Quantité | Prix | Montant |
|---|---|---|---|---|---|
| mt37tpu075bc | m | Tube de polyéthylène réticulé (PE-Xa), de 25 mm de diamètre extérieur et 2,3 mm d'épaisseur, SDR11, selon NF EN ISO 15875-2, avec le prix augmenté de 10% pour cause d'accessoires et pièces spéciales. (matériau) | 82 | 3551.13 | 291192.660 |
| mt37sgu031a | U | Séparateur pour tubes de 25 mm de diamètre. (matériau) | 12 | 5885.3 | 70623.600 |
| mt37sgu030a | U | Pied en polyéthylène haute densité (PE 100), pour union en U de tubes, électrosoudable. (matériau) | 4 | 75674.66 | 302698.640 |
| mt37tpu705a | U | Flexible en polyamide pour fixation de la tuyauterie. (matériau) | 80 | 66.36 | 5308.800 |
| mt37sgu035b | U | Cintreuse en plastique, de 25 mm de diamètre. (matériau) | 8 | 5087.3 | 40698.400 |
| mt37sgu033b | U | Couvercle pour tube en polyéthylène réticulé (PE-Xa) de 25 mm de diamètre, SDR11. (matériau) | 8 | 1514.4 | 12115.200 |
| mo004 | h | Compagnon professionnel III/CP2 chauffagiste. (main-d'œuvre) | 1.168 | 1819.81 | 2125.538 |
| mo103 | h | Ouvrier professionnel II/OP chauffagiste. (main-d'œuvre) | 1.168 | 1133.3 | 1323.694 |
| % | % | Frais de chantier des unités d'ouvrage | 2 % | 726086.532 | 14521.731 |
|  |  | Coûts directs |  |  | 740608.263 |

Déchets:
- pose: mt37tpu075bc; facteur de déchet 0.0275
- pose: mt37tpu705a Flexible en polyamide pour fixation de la tuyauterie; facteur de déchet 0.028
- pose: mt37sgu033b Couvercle pour tube en polyéthylène réticulé (PE-Xa) de 25 mm de diamètre, SDR11; facteur de déchet 0.0437

## Ressources

**mt37tpu075bc** m Tube de polyéthylène réticulé (PE-Xa)
Données techniques: Coût énergétique 15.113 MJ; Émission de CO2 0.750 kg; Code CED 17 02 03; Masse de l'élément 0.156 kg; Volume 0.00026 m3

**mt37tpu705a** U Flexible en polyamide pour fixation de la tuyauterie
Données techniques: Coût énergétique 0.116 MJ; Émission de CO2 0.035 kg; Code CED 17 02 03; Masse de l'élément 0.001 kg; Volume 0.000002 m3
Déchets:
- emballage: re150101 Emballages en papier et en carton. (composant de déchet); quantité 0.035 kg; Code CED 15 01 01; Masse de l'élément 1 kg; Volume 0.001333 m3

**mt37sgu033b** U Couvercle pour tube en polyéthylène réticulé (PE-Xa) de 25 mm de diamètre, SDR11
Données techniques: Coût énergétique 1.389 MJ; Émission de CO2 0.078 kg; Code CED 17 02 03; Masse de l'élément 0.01 kg; Volume 0.000017 m3
Déchets:
- emballage: re150101 Emballages en papier et en carton; quantité 0.035 kg
