# Collecteur dans pièce technique

- Propriété du fichier: CYPE Ingenieros S.A.
- Format: FIEBDC-3/2016
- Logiciel: Générateur de prix de la construction. CYPE Ingenieros, S.A.
- Date: 09/11/2024
- Zone géographique: Cameroun
- Devise: XAF
- Coûts indirects: 3 %
- Frais généraux: 13 %
- Bénéfice: 6 %
- TVA: 19.25 %

## T Équipements techniques

### TV Climatisation et ventilation

#### TVS Géothermie

**TVS080** m Collecteur dans pièce technique.
Collecteur modulaire en plastique renforcé avec de la fibre de verre, de 40 mm de diamètre intérieur, avec connexions principales de 1 1/4" de diamètre, pour 2 circuits, composé de module de départ, module de retour, purgeur manuel d'air, vanne d'isolement pour chaque circuit secondaire dans le module d'impulsion et débitmètre pour chaque circuit secondaire dans le module de retour, de 4,2 kg, pression de travail 6 bar, pression maximale 10 bar, pour mise en place en pièce technique, avec ensemble de supports et de colliers, vannes d'isolement à sphère, adaptateurs 50 mm x 1 1/4", pour les connexions d'alimentation du collecteur, adaptateurs 32 mm x 1" pour les connexions de distribution du collecteur et thermomètres avec manomètre, installés dans le module de départ et dans le module de retour du collecteur. Totalement monté, connecté et testé.
Inclut: Implantation de l'emplacement du collecteur. Mise en place du collecteur. Connexion de tous les circuits.
Critère pour le métré: Nombre d'unités prévues, selon documentation graphique du Projet.
Critère pour le mémoire: On mesurera le nombre d'unités réellement exécutées selon les spécifications du Projet.

| Code | U | Désignation | Quantité | Prix | Montant |
|---|---|---|---|---|---|
| mt38cge020a | U | Ensemble de supports et de colliers pour collecteur de 40 mm de diamètre intérieur, y compris les vis et les éléments de fixation à la paroi. (matériau) | 1 | 25496.52 | 25496.520 |
| mt38cge010a | U | Collecteur modulaire en plastique renforcé avec de la fibre de verre, de 40 mm de diamètre intérieur, avec connexions principales de 1 1/4" de diamètre, pour 2 circuits, composé de module de départ, module de retour, purgeur manuel d'air, vanne d'isolement pour chaque circuit secondaire dans le module d'impulsion et débitmètre pour chaque circuit secondaire dans le module de retour, de 4,2 kg, pression de travail 6 bar, pression maximale 10 bar. (matériau) | 1 | 141080.77 | 141080.770 |
| mt38cge040d | U | Adaptateur avec connexion filetée de 1 1/4" de diamètre mâle et connexion pour assemblage à compression de 50x4,6 mm de diamètre. (matériau) | 2 | 10134.87 | 20269.740 |
| mt38cge040a | U | Adaptateur avec connexion filetée de 1" de diamètre mâle et connexion pour assemblage à compression de 32x2,9 mm de diamètre. (matériau) | 4 | 4665.86 | 18663.440 |
| mt38cge030a | U | Vanne d'isolement à sphère avec connexions de 1 1/4" de diamètre. (matériau) | 2 | 13598.15 | 27196.300 |
| mt38cge050a | U | Thermomètre avec manomètre, échelle de métré de température de -20 à 60°C, échelle de métré de pression de 0 à 6 bar, avec connexion filetée de 1/2". (matériau) | 2 | 27196.29 | 54392.580 |
| mo004 | h | Compagnon professionnel III/CP2 chauffagiste. (main-d'œuvre) | 1.453 | 1819.81 | 2644.184 |
| mo103 | h | Ouvrier professionnel II/OP chauffagiste. (main-d'œuvre) | 1.453 | 1133.3 | 1646.685 |
| % | % | Frais de chantier des unités d'ouvrage | 2 % | 291390.219 | 5827.804 |
|  |  | Coûts directs |  |  | 297218.023 |
