# Unité intérieure d'air conditionné avec distribution par gaines circulaires

- Propriété du fichier: CYPE Ingenieros S.A.
- Format: FIEBDC-3/2016
- Logiciel: Générateur de prix de la construction. CYPE Ingenieros, S.A.
- Date: 04/04/2024
- Zone géographique: Cameroun
- Devise: XAF
- Coûts indirects: 3 %
- Frais généraux: 13 %
- Bénéfice: 6 %
- TVA: 19.25 %

## T Équipements techniques

### TV Climatisation et ventilation

#### TVT Unités terminales autonomes de climatisation

**TVT220** U Unité intérieure d'air conditionné avec distribution par gaines circulaires.
Unité intérieure d'air conditionné, système air-air multisplit, pour gaz R-32, pompe à chaleur, alimentation monophasée (230V/50Hz), puissance frigorifique nominale 6 kW (température de bulbe sec 27°C, température de bulbe humide 19°C), puissance calorifique nominale 6,8 kW (température de bulbe sec 20°C), de 230x740x455 mm, niveau sonore (vitesse basse) 35 dBA, débit d'air (vitesse ultra élevée) 900 m³/h, pression d'air (standard) 40 Pa et contrôle sans fil, avec piquages,. Comprend les éléments pour la suspension au plafond.
Critère d'évaluation économique: Le prix ne comprend ni la canalisation ni le câblage électrique d'alimentation.
Inclut: Implantation. Mise en place et fixation. Connexion aux lignes frigorifiques. Connexion au réseau électrique. Connexion au réseau de tout à l'égout. Mise en marche.
Critère pour le métré: Nombre d'unités prévues, selon documentation graphique du Projet.
Critère pour le mémoire: On mesurera le nombre d'unités réellement exécutées selon les spécifications du Projet.

| Code | U | Désignation | Quantité | Prix | Montant |
|---|---|---|---|---|---|
| mt42mhi120h | U | Unité intérieure d'air conditionné, système air-air multisplit, pour gaz R-32, pompe à chaleur, alimentation monophasée (230V/50Hz), puissance frigorifique nominale 6 kW (température de bulbe sec 27°C, température de bulbe humide 19°C), puissance calorifique nominale 6,8 kW (température de bulbe sec 20°C), de 230x740x455 mm, niveau sonore (vitesse basse) 35 dBA, débit d'air (vitesse ultra élevée) 900 m³/h, pression d'air (standard) 40 Pa et contrôle sans fil. (matériau) | 1 | 709775.16 | 709775.160 |
| mt42mhi523a | U | Piquages, pour unité intérieure d'air conditionné. (matériau) | 1 | 208600.89 | 208600.890 |
| mt42www090 | U | Kit de support pour la suspension du plafond, constitué de quatre tiges filetées en acier galvanisé, avec leurs chevilles, écrous et rondelles correspondants. (matériau) | 1 | 18731.51 | 18731.510 |
| mo005 | h | Compagnon professionnel III/CP2 installateur de climatisation. (main-d'œuvre) | 1.221 | 1775.06 | 2167.348 |
| mo104 | h | Ouvrier professionnel II/OP installateur de climatisation. (main-d'œuvre) | 1.221 | 1105.43 | 1349.730 |
| % | % | Frais de chantier des unités d'ouvrage | 2 % | 940624.638 | 18812.493 |
|  |  | Coûts directs |  |  | 959437.131 |

## Ressources

**mt42mhi120h** U Unité intérieure d'air conditionné
Données techniques: Coût énergétique 1156.531 MJ; Émission de CO2 79.131 kg
Déchets:
- emballage: re150101 Emballages en papier et en carton. (composant de déchet); quantité 0.18 kg; Code CED 15 01 01; Masse de l'élément 1 kg; Volume 0.001333 m3
- emballage: re170203 Plastique. (composant de déchet); quantité 0.09 kg; Code CED 17 02 03; Masse de l'élément 1 kg; Volume 0.001667 m3
