# Potelet amovible, en acier inoxydable

- Propriété du fichier: CYPE INGENIEROS, S.A.
- Format: FIEBDC-3/2002
- Zone géographique: Cameroun
- Devise: XAF
- Coûts indirects: 3.00 %
- Frais généraux: 13.00 %
- Bénéfice: 6.00 %
- TVA: 19.25 %

## M Mobilier urbain

### MS Potelets et parkings pour vélos

#### MSP Bornes et potelets

**MSP100** U Potelet amovible, en acier inoxydable.
Potelet avec corps amovible en acier inoxydable AISI 304 de 100 cm de hauteur et 9 cm de diamètre et base encastrable en acier galvanisé de 15 cm de hauteur et 9 cm de diamètre, longueur totale de l'ensemble 115 cm, fermeture par clé à tête triangulaire, finition polie brillante, fixé à une base de béton BCN: CPJ-CEM II/A 32,5 - P - B 20 - 15/25 - E: 1 - NA - P 18-305 avec du mortier cémenteux à prise rapide, Webertec Trafic "WEBER", couleur noire, composé de ciment, fumée de silice, fibres en acier, additifs spéciaux et granulats sélectionnés, avec une résistance à la compression à 28 jours supérieure ou égale à 30 N/mm².
Critère d'évaluation économique: Le prix comprend l'excavation.
Inclut: Implantation. Excavation avec des moyens manuels. Bétonnage de la base d'appui. Montage. Suppression et nettoyage du matériau excédant.
Critère pour le métré: Nombre d'unités prévues, selon documentation graphique du Projet.
Critère pour le mémoire: On mesurera le nombre d'unités réellement exécutées selon les spécifications du Projet.

| Code | U | Désignation | Quantité | Prix | Montant |
|---|---|---|---|---|---|
| mt52mug360a | U | Potelet avec corps amovible en acier inoxydable AISI 304 de 100 cm de hauteur et 9 cm de diamètre et base encastrable en acier galvanisé de 15 cm de hauteur et 9 cm de diamètre, longueur totale de l'ensemble 115 cm, fermeture par clé à tête triangulaire, finition polie brillante. (matériau) | 1.000 | 187970.46 | 187970.46 |
| mt10hmf040qaed | m³ | Béton non armé prêt à l'emploi BCN: CPJ-CEM II/A 32,5 - TP - B 20 - 15/25 - E: 1 - NA - P 18-305. (matériau) | 0.250 | 71295.59 | 17823.90 |
| mt09moc140a | kg | Mortier cémenteux à prise rapide, Webertec Trafic "WEBER", couleur noire, composé de ciment, fumée de silice, fibres en acier, additifs spéciaux et granulats sélectionnés, avec une résistance à la compression à 28 jours supérieure ou égale à 30 N/mm², pour la réparation des revêtements en béton dans les zones de trafic routier. (matériau) | 0.200 | 1128.37 | 225.67 |
| mo041 | h | Compagnon professionnel III/CP2 VRD espaces publics. (main-d'œuvre) | 0.751 | 1727.44 | 1297.31 |
| mo087 | h | Ouvrier professionnel II/OP VRD espaces publics. (main-d'œuvre) | 0.751 | 1107.54 | 831.76 |
| % | % | Frais de chantier des unités d'ouvrage | 2 % | 208149.10 | 4162.98 |
|  |  | Coûts directs |  |  | 212312.08 |
