# Arrêt de marches avec revêtement céramique ou en pierre naturelle, via un profilé pré-assemblé avec une bande antidérapante en PVC

- Propriété du fichier: CYPE Ingenieros S.A.
- Format: FIEBDC-3/2016
- Logiciel: Générateur de prix de la construction. CYPE Ingenieros, S.A.
- Date: 18/09/2024
- Zone géographique: Cameroun
- Devise: XAF
- Coûts indirects: 3 %
- Frais généraux: 13 %
- Bénéfice: 6 %
- TVA: 19.25 %

## F Aménagements et finitions

### FY Revêtements d'escaliers

#### FYN Nez de marches

**FYN050** m Arrêt de marches avec revêtement céramique ou en pierre naturelle, via un profilé pré-assemblé avec une bande antidérapante en PVC.
Réalisation d'un arrêt de marches avec un revêtement céramique ou en pierre naturelle, via profilé en acier inoxydable AISI 304, finition brossée, Schlüter-TREP-GLS EB 90 GS "SCHLÜTER-SYSTEMS", de 9 mm de hauteur et 30 mm de largeur, avec bande antidérapante en PVC, couleur noir graphite RAL 9011, d'adhérence R-10, selon DIN 51130, et perforations trapézoïdales pour sa fixation. Comprend le nettoyage et la préparation de la surface support, l'implantation et la fixation du profilé avec un adhésif et la résolution des liaisons.
Inclut: Nettoyage et préparation de la surface support. Implantation. Découpe, mise en place et fixation du profilé. Résolution des liaisons.
Critère pour le métré: Longueur mesurée selon documentation graphique du Projet.
Critère pour le mémoire: On mesurera la longueur réellement exécutée selon les spécifications du Projet.

| Code | U | Désignation | Quantité | Prix | Montant |
|---|---|---|---|---|---|
| mt18jrs230qae2 | m | Profilé en acier inoxydable AISI 304, finition brossée, Schlüter-TREP-GLS EB 90 GS "SCHLÜTER-SYSTEMS", de 9 mm de hauteur et 30 mm de largeur, avec bande antidérapante en PVC, couleur noir graphite RAL 9011, d'adhérence R-10, selon DIN 51130, et perforations trapézoïdales pour sa fixation, fourni en barres de 2,5 m de longueur, pour arrêt de marches avec revêtement céramique ou en pierre naturelle. (matériau) | 1.05 | 37837.65 | 39729.533 |
| mo023 | h | Compagnon professionnel III/CP2 carreleur en revêtements de sols. (main-d'œuvre) | 0.057 | 1727.44 | 98.464 |
| % | % | Frais de chantier des unités d'ouvrage | 2 % | 39827.997 | 796.560 |
|  |  | Coûts directs |  |  | 40624.557 |

Déchets:
- pose: mt18jrs230qae2; facteur de déchet 0.0045

## Ressources

**mt18jrs230qae2** m Profilé en acier inoxydable AISI 304
Données techniques: Coût énergétique 24.585 MJ; Émission de CO2 3.538 kg; Code CED 17 04 05; Masse de l'élément 0.5 kg; Volume 0.000238 m3
Déchets:
- emballage: re170203 Plastique. (composant de déchet); quantité 0.008 kg; Code CED 17 02 03; Masse de l'élément 1 kg; Volume 0.001667 m3
