# Plancher réticulé avec caisson perdu

- Propriété du fichier: CYPE Ingenieros S.A.
- Format: FIEBDC-3/2016
- Logiciel: Générateur de prix de la construction. CYPE Ingenieros, S.A.
- Date: 01/11/2025
- Zone géographique: Cameroun
- Devise: XAF
- Coûts indirects: 3 %
- Frais généraux: 13 %
- Bénéfice: 6 %
- TVA: 19.25 %

## G Structure et gros oeuvre

### GP Planchers

#### GPE Réticulés

**GPE010** m² Plancher réticulé avec caisson perdu.
Plancher réticulé en béton armé avec caisson perdu, horizontal, avec 15% de zones pleines, avec une hauteur sous plafond de jusqu'à 3 m, épaisseur totale 30 = 25+5 cm, réalisé avec béton confectionné sur le chantier BCN: CPJ-CEM II/A 32,5 - TP - B 30 - 15/25 - E: 2a - BA - P 18-305, coulage avec des moyens manuels, volume 0,174 m³/m², et acier Fe E 500 dans les zones de panneaux, nervures et chaînages, quantité 19 kg/m²; nervures en béton "in situ" de 10 cm d'épaisseur, entraxe 80 cm; bloc de béton, 70x23x25 cm; dalle de compression de 5 cm d'épaisseur, avec armature de répartition formée par treillis soudé 100x100 mm et Ø 4,0-4,0 mm, en acier Fe E 500; montage et démontage d'un système de coffrage continu, avec finition à revêtir, constitué de: surface coffrante en panneaux en bois traité, renforcés avec des tiges et des profilés, amortissables en 25 utilisations; structure support horizontale de poutrelles métalliques et accessoires de montage, amortissables en 150 utilisations et structure support verticale d'étais métalliques, amortissables en 150 utilisations. Comprend le fil de fer à lier, les séparateurs, liquide décoffrant, pour éviter l'adhérence du béton au coffrage et agent filmogène, pour le séchage des bétons et des mortiers.
Critère d'évaluation économique: Le prix comprend le ferraillage de l'armature (coupe, façonnage et assemblage des éléments) sur l'aire de ferraillage en chantier et la pose en coffrage sur site, mais il ne comprend pas les poteaux.
Inclut: Implantation du système de coffrage. Montage du système de coffrage. Implantation de la géométrie de l'étage sur le coffrage. Mise en place des caissons perdus. Mise en place des armatures avec des séparateurs homologués. Préparation du béton. Coulage et compactage du béton. Réglage et nivellement de la dalle de compression. Séchage du béton. Démontage du système de coffrage.
Critère pour le métré: Surface mesurée en grandeur nature à partir des faces extérieures des chaînages du périmètre, selon documentation graphique du Projet, en déduisant les ouvertures de surface supérieure à 6 m².
Critère pour le mémoire: On mesurera, en grandeur réelle, à partir des faces extérieures des chaînages périmétrique, la surface réellement exécutée selon les spécifications du Projet, en déduisant les ouvertures de surface supérieure à 6 m². Tous les éléments intégrants de la structure signalés dans les plans et les détails du projet seront considérés comme inclus.

| Code | U | Désignation | Quantité | Prix | Montant |
|---|---|---|---|---|---|
| mt08eft030a | m² | Panneau en bois traité, de 22 mm d'épaisseur, renforcé avec des tiges et des profilés. (matériau) | 0.044 | 33188.8 | 1460.307 |
| mt08eva030 | m² | Structure support pour coffrage récupérable, composée de: poutrelles métalliques et accessoires de montage. (matériau) | 0.007 | 74401.27 | 520.809 |
| mt50spa081a | U | Étai métallique télescopique, allant jusqu'à 3 m de hauteur. (matériau) | 0.027 | 16362.65 | 441.792 |
| mt08cim030b | m³ | Bois de pin. (matériau) | 0.003 | 259310.3 | 777.931 |
| mt08var060 | kg | Pointes d'acier de 20x100 mm. (matériau) | 0.04 | 6382.46 | 255.298 |
| mt08dba010b | l | Agent démoulant, à base d'huiles spéciales, émulsionnable à l'eau, pour coffrages métalliques, phénoliques ou en bois. (matériau) | 0.03 | 1316.03 | 39.481 |
| mt07cho010l | U | Bloc de béton, 70x23x25 cm, pour plancher réticulé, selon NF EN 13224. Comprend pièces spéciales. (matériau) | 4.244 | 1449 | 6149.556 |
| mt07aco020g | U | Séparateur homologué pour planchers réticulés. (matériau) | 1.2 | 50.88 | 61.056 |
| mt07aco055e | kg | Barres en acier haute adhérence, Fe E 500, de divers diamètres. (matériau) | 19.95 | 757.06 | 15103.347 |
| mt08var050 | kg | Fil de fer galvanisé pour attacher, de 1,30 mm de diamètre. (matériau) | 0.19 | 1094.14 | 207.887 |
| mt07ame100bca | m² | Treillis soudé 100x100 mm, fils porteurs de 4 mm de diamètre et fils de répartition de 4 mm de diamètre, en acier Fe E 500. (matériau) | 1.1 | 1498.65 | 1648.515 |
| mt08aaa010a | m³ | Eau. (matériau) | 0.033 | 1094.14 | 36.107 |
| mt01arg000a | m³ | Sable criblé. (matériau) | 0.07 | 16550.03 | 1158.502 |
| mt01arg001ar | m³ | Gros granulats homogénéisés, de taille maximale 15/25 mm. (matériau) | 0.131 | 17673.96 | 2315.289 |
| mt08cem000a | kg | Ciment gris en sacs. (matériau) | 84.042 | 79.51 | 6682.179 |
| mt08cur020a | l | Agent filmogène, pour le séchage des bétons et des mortiers. (matériau) | 0.15 | 1139.14 | 170.871 |
| mq06hor010 | h | Bétonnière électrique avec une capacité de gâchage de 160 l. (matériel) | 0.11 | 1670.13 | 183.714 |
| mo044 | h | Compagnon professionnel III/CP2 coffreur. (main-d'œuvre) | 0.637 | 1923.84 | 1225.486 |
| mo091 | h | Ouvrier professionnel II/OP coffreur. (main-d'œuvre) | 0.626 | 1232.69 | 771.664 |
| mo043 | h | Compagnon professionnel III/CP2 ferrailleur. (main-d'œuvre) | 0.259 | 1923.84 | 498.275 |
| mo090 | h | Ouvrier professionnel II/OP ferrailleur. (main-d'œuvre) | 0.281 | 1232.69 | 346.386 |
| mo113 | h | Ouvrier d'exécution I/OE1 construction. (main-d'œuvre) | 0.208 | 1140.41 | 237.205 |
| mo112 | h | Ouvrier d'exécution I/OE2 construction. (main-d'œuvre) | 0.218 | 1159.34 | 252.736 |
| mo045 | h | Compagnon professionnel III/CP2 bétonneur. (main-d'œuvre) | 0.045 | 1923.84 | 86.573 |
| mo092 | h | Ouvrier professionnel II/OP bétonneur. (main-d'œuvre) | 0.18 | 1232.69 | 221.884 |
| % | % | Frais de chantier des unités d'ouvrage | 2 % | 40852.850 | 817.057 |
|  |  | Coûts directs |  |  | 41669.907 |

Déchets:
- pose: mt08eft030a Panneau en bois traité, de 22 mm d'épaisseur, renforcé avec des tiges et des profilés; facteur de déchet 1
- pose: mt50spa081a Étai métallique télescopique, allant jusqu'à 3 m de hauteur; facteur de déchet 1
- pose: mt08cim030b Bois de pin; facteur de déchet 1
- pose: mt08var060 Pointes d'acier de 20x100 mm; facteur de déchet 0.0045
- pose: mt08dba010b Agent démoulant, à base d'huiles spéciales, émulsionnable à l'eau, pour coffrages métalliques, phénoliques ou en bois; facteur de déchet 0.07
- pose: mt07cho010l Bloc de béton, 70x23x25 cm, pour plancher réticulé, selon NF EN 13224. Comprend pièces spéciales; facteur de déchet 0.0105
- pose: mt07aco055e Barres en acier haute adhérence, Fe E 500, de divers diamètres; facteur de déchet 0.0075
- pose: mt08var050 Fil de fer galvanisé pour attacher, de 1,30 mm de diamètre; facteur de déchet 0.0038
- pose: mt07ame100bca; facteur de déchet 0.0232939
- pose: mt01arg000a Sable criblé; facteur de déchet 0.003
- pose: mt01arg001ar Gros granulats homogénéisés, de taille maximale 15/25 mm; facteur de déchet 0.00662338
- pose: mt08cem000a Ciment gris en sacs; facteur de déchet 0.00756

## Ressources

**mt08eft030a** m² Panneau en bois traité, de 22 mm d'épaisseur, renforcé avec des tiges et des profilés
Données techniques: Coût énergétique 1657.248 MJ; Émission de CO2 -22.692 kg; Code CED 17 02 01; Masse de l'élément 12.2 kg; Volume 0.011091 m3

**mt50spa081a** U Étai métallique télescopique, allant jusqu'à 3 m de hauteur
Données techniques: Coût énergétique 139.194 MJ; Émission de CO2 5.643 kg; Code CED 17 04 05; Masse de l'élément 9.9 kg; Volume 0.004714 m3

**mt08cim030b** m³ Bois de pin
Données techniques: Coût énergétique 7471.200 MJ; Émission de CO2 -102.300 kg; Code CED 17 02 01; Masse de l'élément 55 kg; Volume 0.05 m3

**mt08var060** kg Pointes d'acier de 20x100 mm
Données techniques: Coût énergétique 14.060 MJ; Émission de CO2 0.570 kg; Code CED 17 04 05; Masse de l'élément 1 kg; Volume 0.000476 m3

**mt08dba010b** l Agent démoulant, à base d'huiles spéciales, émulsionnable à l'eau, pour coffrages métalliques, phénoliques ou en bois
Données techniques: Coût énergétique 82.820 MJ; Émission de CO2 4.477 kg; Code CED 17 09 04; Masse de l'élément 0.932 kg; Volume 0.000621 m3
Déchets:
- emballage: re150104 Emballages métalliques. (composant de déchet); quantité 0.042 kg; Code CED 15 01 04; Masse de l'élément 1 kg; Volume 0.001667 m3

**mt07cho010l** U Bloc de béton, 70x23x25 cm, pour plancher réticulé, selon NF EN 13224. Comprend pièces spéciales
Données techniques: Coût énergétique 17.199 MJ; Émission de CO2 2.166 kg; Code CED 17 01 01; Masse de l'élément 27.17 kg; Volume 0.018113 m3
Déchets:
- emballage: re170201 Bois. (composant de déchet); quantité 0.017 kg; Code CED 17 02 01; Masse de l'élément 1 kg; Volume 0.000909 m3
- emballage: re170203 Plastique. (composant de déchet); quantité 0.005 kg; Code CED 17 02 03; Masse de l'élément 1 kg; Volume 0.001667 m3

**mt07aco020g** U Séparateur homologué pour planchers réticulés
Données techniques: Coût énergétique 1.117 MJ; Émission de CO2 0.114 kg
Déchets:
- emballage: re150101 Emballages en papier et en carton. (composant de déchet); quantité 0.072 kg; Code CED 15 01 01; Masse de l'élément 1 kg; Volume 0.001333 m3

**mt07aco055e** kg Barres en acier haute adhérence, Fe E 500, de divers diamètres
Données techniques: Coût énergétique 12.720 MJ; Émission de CO2 0.530 kg; Code CED 17 04 05; Masse de l'élément 1 kg; Volume 0.000476 m3

**mt08var050** kg Fil de fer galvanisé pour attacher, de 1,30 mm de diamètre
Données techniques: Coût énergétique 25.100 MJ; Émission de CO2 2.560 kg; Code CED 17 04 05; Masse de l'élément 1 kg; Volume 0.000476 m3

**mt07ame100bca** m² Treillis soudé 100x100 mm
Données techniques: Coût énergétique 53.899 MJ; Émission de CO2 0.018 kg; Code CED 17 04 05; Masse de l'élément 1.824 kg; Volume 0.000869 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 4.214 MJ; Émission de CO2 0.734 kg; Code CED 17 01 01; Masse de l'élément 1 kg; Volume 0.000667 m3
Déchets:
- emballage: re150101 Emballages en papier et en carton; quantité 0.014 kg
- emballage: re170201 Bois; quantité 0.001 kg
- emballage: re170203 Plastique; quantité 0.003 kg
