# Ventilo-convecteur à cassette, système à deux tubes

- Propriété du fichier: CYPE INGENIEROS, S.A.
- Format: FIEBDC-3/2002
- Zone géographique: Cameroun
- Devise: XAF
- Coûts indirects: 3.00 %
- Frais généraux: 13.00 %
- Bénéfice: 6.00 %
- TVA: 19.25 %

## T Équipements techniques

### TV Climatisation et ventilation

#### TVO Unités terminales non autonomes de climatisation

**TVO100** U Ventilo-convecteur à cassette, système à deux tubes.
Ventilo-convecteur à cassette, modèle aroVAIR VA 1-035 KN "VAILLANT", à 3 vitesses, puissance frigorifique à une vitesse maximale/moyenne/minimale 3,96/3,26/2,76 kW, puissance frigorifique sensible à une vitesse maximale 3,2 kW (température de bulbe humide de l'air intérieur 19°C, température d'entrée de l'eau 7°C, écart de température 5°C), perte de charge de l'eau en refroidissement 11,48 kPa, puissance calorifique à une vitesse maximale/moyenne/minimale 4,63/3,79/3,15 kW (température de bulbe sec de l'air intérieur 20°C, température d'entrée de l'eau 50°C), perte de charge de l'eau en chauffage 9,2 kPa, débit d'eau 0,7 m³/h, débit d'air à une vitesse maximale/moyenne/minimale 719/561/448 m³/h, pression sonore à une vitesse maximale/moyenne/minimale 42/36/30 dBA, dimensions 575x261x575 mm, poids 19 kg, dimensions du panneau 647x50x647 mm, et télécommande. Accessoires: bac de récupération des condensats pour ventilo-convecteur à cassette, modèle VAZ 035-G1. Comprend les éléments pour la suspension au plafond. Totalement monté, connecté et mis en marche par l'entreprise installatrice pour le contrôle de son bon fonctionnement.
Inclut: Implantation de l'unité. Mise en place et fixation de l'unité. Connecté aux réseaux de conduction d'eau, électrique et de récupération des condensats. Mise en marche.
Critère pour le métré: Nombre d'unités prévues, selon documentation graphique du Projet.
Critère pour le mémoire: On mesurera le nombre d'unités réellement exécutées selon les spécifications du Projet.

| Code | U | Désignation | Quantité | Prix | Montant |
|---|---|---|---|---|---|
| mt42vai101a | U | Ventilo-convecteur à cassette, modèle aroVAIR VA 1-035 KN "VAILLANT", à 3 vitesses, puissance frigorifique à une vitesse maximale/moyenne/minimale 3,96/3,26/2,76 kW, puissance frigorifique sensible à une vitesse maximale 3,2 kW (température de bulbe humide de l'air intérieur 19°C, température d'entrée de l'eau 7°C, écart de température 5°C), perte de charge de l'eau en refroidissement 11,48 kPa, puissance calorifique à une vitesse maximale/moyenne/minimale 4,63/3,79/3,15 kW (température de bulbe sec de l'air intérieur 20°C, température d'entrée de l'eau 50°C), perte de charge de l'eau en chauffage 9,2 kPa, débit d'eau 0,7 m³/h, débit d'air à une vitesse maximale/moyenne/minimale 719/561/448 m³/h, pression sonore à une vitesse maximale/moyenne/minimale 42/36/30 dBA, dimensions 575x261x575 mm, poids 19 kg, dimensions du panneau 647x50x647 mm, et télécommande. (matériau) | 1.000 | 762031.81 | 762031.81 |
| mt42vai021a | U | Bac de récupération des condensats pour ventilo-convecteur à cassette, modèle VAZ 035-G1 "VAILLANT". (matériau) | 1.000 | 21285.80 | 21285.80 |
| mt42vsi010ao | U | Vanne à trois voies, avec actionneur; y compris connexions et le montage. (matériau) | 1.000 | 63857.41 | 63857.41 |
| mt37sve010c | U | Vanne à sphère en laiton nickelé à visser de 3/4". (matériau) | 2.000 | 6218.95 | 12437.90 |
| mt42www090 | U | Kit de support pour la suspension du plafond, constitué de quatre tiges filetées en acier galvanisé, avec leurs chevilles, écrous et rondelles correspondants. (matériau) | 1.000 | 18731.51 | 18731.51 |
| mo005 | h | Compagnon professionnel III/CP2 installateur de climatisation. (main-d'œuvre) | 4.884 | 1775.06 | 8669.39 |
| mo104 | h | Ouvrier professionnel II/OP installateur de climatisation. (main-d'œuvre) | 4.884 | 1105.43 | 5398.92 |
| % | % | Frais de chantier des unités d'ouvrage | 2 % | 892412.74 | 17848.25 |
|  |  | Coûts directs |  |  | 910260.99 |
