# Unité eau-eau, pompe à chaleur, pour chauffage et refroidissement

- Propriété du fichier: CYPE INGENIEROS, S.A.
- Format: FIEBDC-3/2002
- Zone géographique: Cameroun
- Devise: XAF
- Coûts indirects: 3.00 %
- Frais généraux: 13.00 %
- Bénéfice: 6.00 %
- TVA: 19.25 %

## T Équipements techniques

### TV Climatisation et ventilation

#### TVP PAC et roof-top

**TVP210** U Unité eau-eau, pompe à chaleur, pour chauffage et refroidissement.
Pompe à chaleur réversible, eau-eau, modèle flexoTHERM exclusive 5 "VAILLANT", classe d'efficacité énergétique A++, puissance calorifique nominale 5,9 kW, COP 4,6, puissance frigorifique nominale 6,9 kW, EER 5,2, pression sonore 35 dBA, dimensions 1183x595x600 mm, poids 168 kg, alimentation monophasée à 230 V, avec température de départ jusqu'à 65°C, circuit réfrigérant avec injection de vapeur EVI à rendement élevé, vanne à 4 voies pour inversion de cycle, échangeurs à plaques en acier inoxydable à haute capacité avec injection de liquide, réfrigérant R-410A, chauffage électrique additionnel de puissance configurable jusqu'à 9 kW, commande sensoCOMFORT Radio (VRC 720f), avec contrôle de la température avec sonde extérieure, écran digital, sans fil, programmation quotidienne et hebdomadaire, pour le contrôle de plusieurs circuits de chauffage avec des modules et des thermostats additionnels, module de connectivité pour commande avec l'App myVAILLANT depuis un smartphone ou une tablette et contrôle depuis le service technique officiel et module hydraulique fluoCOLLECT VMW 11 SI avec échangeur à plaques, pour l'approvisionnement énergétique du puits d'eaux souterraines, et pompes de circulation à haute efficacité. Régulation: module pour le contrôle de 2 circuits additionnels de chauffage, modèle VR 70. Accessoires: kit hydraulique pour installation de pompe à chaleur flexoTHERM. Totalement montée, connectée et mise en marche par l'entreprise installatrice pour le contrôle de son bon fonctionnement.
Inclut: Implantation de l'unité. Mise en place et fixation de l'unité et de ses accessoires. Connecté aux réseaux de conduction d'eau, électrique et de récupération des condensats. Mise en marche.
Critère pour le métré: Nombre d'unités prévues, selon documentation graphique du Projet.
Critère pour le mémoire: On mesurera le nombre d'unités réellement exécutées selon les spécifications du Projet.

| Code | U | Désignation | Quantité | Prix | Montant |
|---|---|---|---|---|---|
| mt42vai070a | U | Pompe à chaleur réversible, eau-eau, modèle flexoTHERM exclusive 5 "VAILLANT", classe d'efficacité énergétique A++, puissance calorifique nominale 5,9 kW, COP 4,6, puissance frigorifique nominale 6,9 kW, EER 5,2, pression sonore 35 dBA, dimensions 1183x595x600 mm, poids 168 kg, alimentation monophasée à 230 V, avec température de départ jusqu'à 65°C, circuit réfrigérant avec injection de vapeur EVI à rendement élevé, vanne à 4 voies pour inversion de cycle, échangeurs à plaques en acier inoxydable à haute capacité avec injection de liquide, réfrigérant R-410A, chauffage électrique additionnel de puissance configurable jusqu'à 9 kW, commande sensoCOMFORT Radio (VRC 720f), avec contrôle de la température avec sonde extérieure, écran digital, sans fil, programmation quotidienne et hebdomadaire, pour le contrôle de plusieurs circuits de chauffage avec des modules et des thermostats additionnels, module de connectivité pour commande avec l'App myVAILLANT depuis un smartphone ou une tablette et contrôle depuis le service technique officiel et module hydraulique fluoCOLLECT VMW 11 SI avec échangeur à plaques, pour l'approvisionnement énergétique du puits d'eaux souterraines, et pompes de circulation à haute efficacité. (matériau) | 1.000 | 11583734.89 | 11583734.89 |
| mt42vai501a | U | Kit hydraulique pour installation de pompe à chaleur flexoTHERM, "VAILLANT". (matériau) | 1.000 | 1170719.26 | 1170719.26 |
| mt38vai611a | U | Module pour le contrôle de 2 circuits additionnels de chauffage, modèle VR 70 "VAILLANT", avec communication avec protocole Ebus et 2 sondes de température VR 10. (matériau) | 1.000 | 225629.53 | 225629.53 |
| mt37www060f | U | Clapet antipollution de laiton, avec tamis en acier inoxydable avec perforations de 0,5 mm de diamètre, avec filet de 1 1/4", pour une pression maximale de travail de 16 bar et une température maximale de 110°C. (matériau) | 1.000 | 15896.24 | 15896.24 |
| mt37www050e | U | Manchon antivibration, en caoutchouc, avec filet de 1 1/4", pour une pression maximale de travail de 10 bar. (matériau) | 4.000 | 31647.73 | 126590.92 |
| mt42www050 | U | Thermomètre bimétallique, diamètre de sphère de 100 mm, avec prise verticale, avec tube plongeur en 1/2", échelle de température de 0 à 120°C. (matériau) | 1.000 | 46573.34 | 46573.34 |
| mt37sve010e | U | Vanne à sphère en laiton nickelé à visser de 1 1/4". (matériau) | 4.000 | 14287.88 | 57151.52 |
| mo005 | h | Compagnon professionnel III/CP2 installateur de climatisation. (main-d'œuvre) | 8.179 | 1775.06 | 14518.22 |
| mo104 | h | Ouvrier professionnel II/OP installateur de climatisation. (main-d'œuvre) | 8.179 | 1105.43 | 9041.31 |
| % | % | Frais de chantier des unités d'ouvrage | 2 % | 13249855.23 | 264997.10 |
|  |  | Coûts directs |  |  | 13514852.33 |
